# Sistema repartidor de sitja per a biomassa, de sostre

- Propietat de l'arxiu: CYPE INGENIEROS, S.A.
- Format: FIEBDC-3/2002
- Divisa: EUR
- Costos indirectes: 3.00 %
- IVA: 21.00 %

## I Instal·lacions

### IC Calefacció, refrigeració, climatització i A.C.S.

#### ICQ Calderes de biomassa

**ICQ055** U Sistema repartidor de sitja per a biomassa, de sostre.
Sistema repartidor de sitja per a combustible de biomassa, de sostre, format per 3 transportadors helicoïdals sense fi, de 7 m de longitud cadascun, formats per cargol espiral de 300 mm de diàmetre i gàbia metàl·lica, i 50 m de perfils en I per a recolzament de repartidors helicoïdals sense fi. Totalment muntat, connexionat i provat.
Inclou: Replanteig. Anivellació, col·locació i fixació dels components del sistema. Connexió a la xarxa elèctrica.
Criteri d'amidament de projecte: Nombre d'unitats previstes, segons documentació gràfica de Projecte.
Criteri de mesura d'obra: Es mesurarà el nombre d'unitats realment executades segons especificacions de Projecte.

| Codi | Ut | Descripció | Rendiment | Preu | Import |
|---|---|---|---|---|---|
| mt38cbh202a | U | Kit bàsic per a accionament del repartidor helicoïdal sense fi, amb motor de 5,5 kW. (material) | 3.000 | 2318.55 | 6955.65 |
| mt38cbh205a | U | Repartidor helicoïdal sense fi de 1 m de longitud, format per cargol espiral de 300 mm de diàmetre i gàbia metàl·lica. (material) | 3.000 | 516.75 | 1550.25 |
| mt38cbh205b | U | Repartidor helicoïdal sense fi de 2 m de longitud, format per cargol espiral de 300 mm de diàmetre i gàbia metàl·lica. (material) | 9.000 | 803.40 | 7230.60 |
| mt38cbh206a | m | Perfil en I per a recolzament de repartidors helicoïdals sense fi. (material) | 50.000 | 127.73 | 6386.50 |
| mt38cbh207a | U | Conjunt de 2 esquadres metàl·liques de suport per a perfil en I. (material) | 10.000 | 78.00 | 780.00 |
| mo003 | h | Oficial 1ª electricista. (mà d'obra) | 36.160 | 30.63 | 1107.58 |
| mo102 | h | Ajudant electricista. (mà d'obra) | 36.160 | 26.36 | 953.18 |
| % | % | Costos directes complementaris | 2 % | 24963.76 | 499.28 |
|  |  | Costos directes |  |  | 25463.04 |
