# Reixeta per a fan-coil d'ampit

- Propietat de l'arxiu: CYPE INGENIEROS, S.A.
- Format: FIEBDC-3/2002
- Divisa: EUR
- Costos indirectes: 3.00 %
- IVA: 21.00 %

## I Instal·lacions

### IC Calefacció, refrigeració, climatització i A.C.S.

#### ICR Sistemes de conducció d'aire

**ICR032** U Reixeta per a fan-coil d'ampit.
Reixeta per a ampit, d'alumini extrudit, anoditzat color natural E6-C-0, de 345x145 mm, amb lamel·les horitzontals fixes amb una separació de 12,5 mm, sortida d'aire perpendicular a la reixeta. Inclús accessoris de muntatge i elements de fixació.
Inclou: Replanteig. Muntatge i fixació de la reixeta.
Criteri d'amidament de projecte: Nombre d'unitats previstes, segons documentació gràfica de Projecte.
Criteri de mesura d'obra: Es mesurarà el nombre d'unitats realment executades segons especificacions de Projecte.

| Codi | Ut | Descripció | Rendiment | Preu | Import |
|---|---|---|---|---|---|
| mt42trx055bea | U | Reixeta per a ampit, d'alumini extrudit, anoditzat color natural E6-C-0, de 345x145 mm, amb lamel·les horitzontals fixes amb una separació de 12,5 mm, sortida d'aire perpendicular a la reixeta. (material) | 1.000 | 34.46 | 34.46 |
| mo005 | h | Oficial 1ª instal·lador de climatització. (mà d'obra) | 0.192 | 29.34 | 5.63 |
| mo104 | h | Ajudant instal·lador de climatització. (mà d'obra) | 0.192 | 25.25 | 4.85 |
| % | % | Costos directes complementaris | 2 % | 44.94 | 0.90 |
|  |  | Costos directes |  |  | 45.84 |
