# Conducte per a la distribució d'aire climatitzat. Sistema "DINAK"

- Propietat de l'arxiu: CYPE INGENIEROS, S.A.
- Format: FIEBDC-3/2002
- Divisa: EUR
- Costos indirectes: 3.00 %
- IVA: 21.00 %

## I Instal·lacions

### IC Calefacció, refrigeració, climatització i A.C.S.

#### ICR Sistemes de conducció d'aire

**ICR200** m Conducte per a la distribució d'aire climatitzat. Sistema "DINAK".
Conducte d'impulsió per a la distribució d'aire climatitzat, format per tub de doble paret amb aïllament, model Dinakair Impulsión DP Galva/304 "DINAK", de 200 mm de diàmetre interior, compost per paret interior d'acer galvanitzat i paret exterior d'acer inoxidable AISI 304, amb aïllament de llana de roca entre parets, de 30 mm d'espessor i 100 kg/m³ de densitat. Inclús accessoris i material auxiliar para muntatge i subjecció a l'obra.
Inclou: Replanteig. Presentació de tubs, accessoris, peces especials i mòduls finals. Fixació del material auxiliar per a muntatge i subjecció a l'obra. Muntatge. Connexionat i comprovació del seu correcte funcionament. Realització de proves de servei.
Criteri d'amidament de projecte: Longitud mesurada segons documentació gràfica de Projecte.
Criteri de mesura d'obra: Es mesurarà la longitud realment executada segons especificacions de Projecte.

| Codi | Ut | Descripció | Rendiment | Preu | Import |
|---|---|---|---|---|---|
| mt42din011j | U | Material auxiliar per a muntatge i subjecció a l'obra d'els tubs de doble paret amb aïllament, model Dinakair Impulsión DP Galva/304 "DINAK", de 200 mm de diàmetre interior. (material) | 1.000 | 10.52 | 10.52 |
| mt42din010jm | m | Tub de doble paret amb aïllament, model Dinakair Impulsión DP Galva/304 "DINAK", de 200 mm de diàmetre interior, compost per paret interior d'acer galvanitzat i paret exterior d'acer inoxidable AISI 304, amb aïllament de llana de roca entre parets, de 30 mm d'espessor i 100 kg/m³ de densitat, amb el preu incrementat el 60% en concepte d'accessoris. (material) | 1.000 | 280.66 | 280.66 |
| mo005 | h | Oficial 1ª instal·lador de climatització. (mà d'obra) | 0.516 | 29.34 | 15.14 |
| mo104 | h | Ajudant instal·lador de climatització. (mà d'obra) | 0.516 | 25.25 | 13.03 |
| % | % | Costos directes complementaris | 2 % | 319.35 | 6.39 |
|  |  | Costos directes |  |  | 325.74 |
