# Vàlvula d'ompliment automàtic

- Propietat de l'arxiu: CYPE INGENIEROS, S.A.
- Format: FIEBDC-3/2002
- Divisa: EUR
- Costos indirectes: 3.00 %
- IVA: 21.00 %

## I Instal·lacions

### IC Calefacció, refrigeració, climatització i A.C.S.

#### ICS Sistemes de conducció d'aigua

**ICS078** U Vàlvula d'ompliment automàtic.
Vàlvula d'ompliment automàtic, amb cos de llautó cromat, pressió de tara entre 0,5 i 4 bar, filtre de malla de 0,3 mm de llum, connexions de 1/2" de diàmetre i presa per a manòmetre de 1/4" femella. Inclús elements de muntatge i accessoris necessaris per al seu correcte funcionament.
Inclou: Replanteig. Connexionat. Comprovació del seu correcte funcionament.
Criteri d'amidament de projecte: Nombre d'unitats previstes, segons documentació gràfica de Projecte.
Criteri de mesura d'obra: Es mesurarà el nombre d'unitats realment executades segons especificacions de Projecte.

| Codi | Ut | Descripció | Rendiment | Preu | Import |
|---|---|---|---|---|---|
| mt38alb755a | U | Vàlvula d'ompliment automàtic, amb cos de llautó cromat, pressió de tara entre 0,5 i 4 bar, filtre de malla de 0,3 mm de llum, connexions de 1/2" de diàmetre i presa per a manòmetre de 1/4" femella. (material) | 1.000 | 36.85 | 36.85 |
| mt38www012 | U | Material auxiliar per a instal·lacions de calefacció i A.C.S. (material) | 0.100 | 2.10 | 0.21 |
| mo004 | h | Oficial 1ª calefactor. (mà d'obra) | 0.120 | 29.34 | 3.52 |
| mo103 | h | Ajudant calefactor. (mà d'obra) | 0.120 | 25.25 | 3.03 |
| % | % | Costos directes complementaris | 2 % | 43.61 | 0.87 |
|  |  | Costos directes |  |  | 44.48 |
