# Control centralitzat per a equips aire-aigua, bomba de calor, per a producció d'A.C.S., calefacció i refrigeració

- Propietat de l'arxiu: CYPE INGENIEROS, S.A.
- Format: FIEBDC-3/2002
- Divisa: EUR
- Costos indirectes: 3.00 %
- IVA: 21.00 %

## I Instal·lacions

### IC Calefacció, refrigeració, climatització i A.C.S.

#### ICX Dispositius de control centralitzat

**ICX040** U Control centralitzat per a equips aire-aigua, bomba de calor, per a producció d'A.C.S., calefacció i refrigeració.
Control centralitzat, amb connexions per a les unitats hidràuliques amb protocol Modbus, control de la temperatura ambient mitjançant posada en marxa en cascada de les unitats hidràuliques, control de les bombes de circulació dels circuits secundaris, control d'una unitat de calefacció auxiliar i control de la temperatura d'A.C.S. d'un dipòsit de centralitzat. Totalment muntat, connexionat i provat.
Inclou: Replanteig. Col·locació i fixació dels elements. Connexionat.
Criteri d'amidament de projecte: Nombre d'unitats previstes, segons documentació gràfica de Projecte.
Criteri de mesura d'obra: Es mesurarà el nombre d'unitats realment executades segons especificacions de Projecte.

| Codi | Ut | Descripció | Rendiment | Preu | Import |
|---|---|---|---|---|---|
| mt42dai469a | U | Control centralitzat, amb connexions per a les unitats hidràuliques amb protocol Modbus, control de la temperatura ambient mitjançant posada en marxa en cascada de les unitats hidràuliques, control de les bombes de circulació dels circuits secundaris, control d'una unitat de calefacció auxiliar i control de la temperatura d'A.C.S. d'un dipòsit de centralitzat. (material) | 1.000 | 1354.28 | 1354.28 |
| mo005 | h | Oficial 1ª instal·lador de climatització. (mà d'obra) | 1.199 | 29.34 | 35.18 |
| mo104 | h | Ajudant instal·lador de climatització. (mà d'obra) | 1.199 | 25.25 | 30.27 |
| % | % | Costos directes complementaris | 2 % | 1419.73 | 28.39 |
|  |  | Costos directes |  |  | 1448.12 |
