# Unitat exterior d'aire condicionat per a sistema VRV-IV (Volum de Refrigerant Variable)

- Propietat de l'arxiu: CYPE INGENIEROS, S.A.
- Format: FIEBDC-3/2002
- Divisa: EUR
- Costos indirectes: 3.00 %
- IVA: 21.00 %

## I Instal·lacions

### IC Calefacció, climatització i A.C.S.

#### ICY Sistema VRV (Daikin)

**ICY249** Ut Unitat exterior d'aire condicionat per a sistema VRV-IV (Volum de Refrigerant Variable), bomba de calor, per a gas R-410A, alimentació trifàsica 400V/50Hz, model RYYQ8T "DAIKIN", potència frigorífica nominal 22,4 kW, potència calorífica nominal 25 kW.
Subministrament i instal·lació d'unitat exterior d'aire condicionat per a sistema VRV-IV (Volum de Refrigerant Variable), bomba de calor, per a gas R-410A, alimentació trifàsica 400V/50Hz, model RYYQ8T "DAIKIN", potència frigorífica nominal 22,4 kW (temperatura de bulb humit de l'aire interior 19°C, temperatura de bulb sec de l'aire exterior 35°C), EER = 4,3, SEER = 7,53, ESEER = 6,37, rang de funcionament de temperatura de bulb sec de l'aire exterior en refrigeració des de -5 fins a 43°C, potència calorífica nominal 25 kW (temperatura de bulb sec de l'aire interior 20°C, temperatura de bulb sec de l'aire exterior 7°C), COP = 4,54, rang de funcionament de temperatura de bulb sec de l'aire exterior en calefacció des de -20 fins a 15,5°C, connectabilitat de fins a 17 unitats interiors amb un percentatge de capacitat mínim del 50% i màxim del 130%, control mitjançant microprocessador, compressor scroll hermèticament segellat, amb control Inverter, 1685x930x765 mm, pes 261 kg, pressió sonora 58 dBA, pressió estàtica de l'aire 78 Pa, cabal d'aire 162 m³/min, longitud total màxima de canonada frigorífica 1000 m, longitud màxima entre unitat exterior i unitat interior més allunyada 165 m (190 m equivalents), diferència màxima d'altura d'instal·lació 90 m si la unitat exterior es troba per sobre de les unitats interiors i 90 m si es troba per sota, longitud màxima entre el primer kit de ramificació (unió Refnet) de canonada refrigerant i unitat interior més allunyada 40 m, bloc de terminals F1-F2 per a cable de 2 fils de transmissió i control (bus D-III Net), amb temperatura de refrigerant variable per a la millora de l'eficiència estacional, calefacció contínua per acumulador de calor de canvi de fase, pantalla de configuració i software que fa que la posada en marxa, la configuració i la personalització siguin més ràpides i precises, i possibilitat d'instal·lació en interior com a resultat de l'alta pressió estàtica externa d'aire, tractament anticorrosiu especial del bescanviador de calor, funció de recuperació de refrigerant, càrrega automàtica addicional de refrigerant, prova automàtica de funcionament i ajust de limitació de consum d'energia (funció I-Demand). També elements antivibratoris i suports de recolzament. Completament muntat, amb connexions establertes i posat en marxa per l'empresa instal·ladora per a la comprovació del seu correcte funcionament.
Inclou: Replanteig de la unitat. Instal·lació de la unitat. Connexionat de l'equip a les línies frigorífiques. Connexionat de l'equip a la xarxa elèctrica. Connexionat de l'equip a la xarxa de desguàs. Posada en marxa.
Criteri d'amidament de projecte: Nombre d'unitats previstes, segons documentació gràfica de Projecte.
Criteri de mesura d'obra: Es mesurarà el nombre d'unitats realment executades segons especificacions de Projecte.

| Codi | Ut | Descripció | Rendiment | Preu | Import |
|---|---|---|---|---|---|
| mt42dai080a | Ut | Unitat exterior d'aire condicionat per a sistema VRV-IV (Volum de Refrigerant Variable), bomba de calor, per a gas R-410A, alimentació trifàsica 400V/50Hz, model RYYQ8T "DAIKIN", potència frigorífica nominal 22,4 kW (temperatura de bulb humit de l'aire interior 19°C, temperatura de bulb sec de l'aire exterior 35°C), EER = 4,3, SEER = 7,53, ESEER = 6,37, rang de funcionament de temperatura de bulb sec de l'aire exterior en refrigeració des de -5 fins a 43°C, potència calorífica nominal 25 kW (temperatura de bulb sec de l'aire interior 20°C, temperatura de bulb sec de l'aire exterior 7°C), COP = 4,54, rang de funcionament de temperatura de bulb sec de l'aire exterior en calefacció des de -20 fins a 15,5°C, connectabilitat de fins a 17 unitats interiors amb un percentatge de capacitat mínim del 50% i màxim del 130%, control mitjançant microprocessador, compressor scroll hermèticament segellat, amb control Inverter, 1685x930x765 mm, pes 261 kg, pressió sonora 58 dBA, pressió estàtica de l'aire 78 Pa, cabal d'aire 162 m³/min, longitud total màxima de canonada frigorífica 1000 m, longitud màxima entre unitat exterior i unitat interior més allunyada 165 m (190 m equivalents), diferència màxima d'altura d'instal·lació 90 m si la unitat exterior es troba per sobre de les unitats interiors i 90 m si es troba per sota, longitud màxima entre el primer kit de ramificació (unió Refnet) de canonada refrigerant i unitat interior més allunyada 40 m, bloc de terminals F1-F2 per a cable de 2 fils de transmissió i control (bus D-III Net), amb temperatura de refrigerant variable per a la millora de l'eficiència estacional, calefacció contínua per acumulador de calor de canvi de fase, pantalla de configuració i software que fa que la posada en marxa, la configuració i la personalització siguin més ràpides i precises, i possibilitat d'instal·lació en interior com a resultat de l'alta pressió estàtica externa d'aire, tractament anticorrosiu especial del bescanviador de calor, funció de recuperació de refrigerant, càrrega automàtica addicional de refrigerant, prova automàtica de funcionament i ajust de limitació de consum d'energia (funció I-Demand). (material) | 1.000 | 11225.00 | 11225.00 |
| mo004 | h | Oficial 1ª instal·lador de climatització. (mà d'obra) | 7.123 | 24.08 | 171.52 |
| mo102 | h | Ajudant instal·lador de climatització. (mà d'obra) | 7.123 | 20.65 | 147.09 |
| % | % | Costos directes complementaris | 2 % | 11543.61 | 230.87 |
|  |  | Costos directes |  |  | 11774.48 |
