# Unitat exterior d'aire condicionat de condensació per aigua (aplicació amb energia geotèrmica) per a sistema VRV-WIII (Volum de Refrigerant Variable

- Propietat de l'arxiu: CYPE INGENIEROS, S.A.
- Format: FIEBDC-3/2002
- Divisa: EUR
- Costos indirectes: 0.03 %
- IVA: 21.00 %

## I Instal·lacions

### IC Calefacció, climatització i A.C.S.

#### ICY Sistema VRV (Daikin)

**ICY258** Ut Unitat exterior d'aire condicionat de condensació per aigua (aplicació amb energia geotèrmica) per a sistema VRV-WIII (Volum de Refrigerant Variable, condensat per aigua), bomba de calor, muntatge en interior, per a gas R-410A, alimentació trifàsica 400V/50Hz, model RWEYQ8PR "DAIKIN", potència frigorífica nominal 22,4 kW, potència calorífica nominal 25 kW.
Subministrament i instal·lació d'unitat exterior d'aire condicionat de condensació per aigua (aplicació amb energia geotèrmica) per a sistema VRV-WIII (Volum de Refrigerant Variable, condensat per aigua), bomba de calor, muntatge en interior, per a gas R-410A, alimentació trifàsica 400V/50Hz, model RWEYQ8PR "DAIKIN", potència frigorífica nominal 22,4 kW (temperatura de bulb humit de l'aire interior 19°C, temperatura d'entrada de l'aigua 30°C), EER = 4,9, rang de funcionament de temperatura de bulb sec de l'aire exterior en refrigeració des de -10 fins a 45°C, potència calorífica nominal 25 kW (temperatura de bulb sec de l'aire interior 20°C, temperatura d'entrada de l'aigua 20°C), COP = 5,9, rang de funcionament de temperatura de bulb sec de l'aire exterior en calefacció des de -10 fins a 45°C, connectabilitat de fins a 13 unitats interiors amb un percentatge de capacitat mínim del 50% i màxim del 130%, control mitjançant microprocessador, compressor scroll hermèticament segellat, amb control Inverter, 1000x780x550 mm, pes 149 kg, longitud total màxima de canonada frigorífica 300 m, longitud màxima entre unitat exterior i unitat interior més allunyada 120 m (140 m equivalents), diferència màxima d'alçada d'instal·lació 50 m si la unitat exterior es troba per sobre de les unitats interiors i 40 m si es troba per sota, longitud màxima entre el primer kit de ramificació (unió Refnet) de canonada refrigerant i unitat interior més allunyada 40 m (la longitud màxima des de la primera ramificació pot ser de fins a 90 m, si la diferència entre la longitud fins a la unitat interior més propera i la més allunyada és menor de 40 m), bloc de terminals F1-F2 per a cable de 2 fils de transmissió i control (bus D-III Net), funció de recuperació de refrigerant, càrrega automàtica addicional de refrigerant, prova automàtica de funcionament i ajust de limitació de consum d'energia (funció I-Demand). També elements antivibratoris i suports de recolzament. Completament muntat, amb connexions establertes i posat en marxa per l'empresa instal·ladora per a la comprovació del seu correcte funcionament.
Inclou: Replanteig de la unitat. Instal·lació de la unitat. Connexionat de l'equip a les línies frigorífiques. Connexionat a la xarxa de conducció d'aigua. Connexionat de l'equip a la xarxa elèctrica. Connexionat de l'equip a la xarxa de desguàs. Posada en marxa.
Criteri d'amidament de projecte: Nombre d'unitats previstes, segons documentació gràfica de Projecte.
Criteri de mesura d'obra: Es mesurarà el nombre d'unitats realment executades segons especificacions de Projecte.

| Codi | Ut | Descripció | Rendiment | Preu | Import |
|---|---|---|---|---|---|
| mt42dai061a | Ut | Unitat exterior d'aire condicionat de condensació per aigua (aplicació amb energia geotèrmica) per a sistema VRV-WIII (Volum de Refrigerant Variable, condensat per aigua), bomba de calor, muntatge en interior, per a gas R-410A, alimentació trifàsica 400V/50Hz, model RWEYQ8PR "DAIKIN", potència frigorífica nominal 22,4 kW (temperatura de bulb humit de l'aire interior 19°C, temperatura d'entrada de l'aigua 30°C), EER = 4,9, rang de funcionament de temperatura de bulb sec de l'aire exterior en refrigeració des de -10 fins a 45°C, potència calorífica nominal 25 kW (temperatura de bulb sec de l'aire interior 20°C, temperatura d'entrada de l'aigua 20°C), COP = 5,9, rang de funcionament de temperatura de bulb sec de l'aire exterior en calefacció des de -10 fins a 45°C, connectabilitat de fins a 13 unitats interiors amb un percentatge de capacitat mínim del 50% i màxim del 130%, control mitjançant microprocessador, compressor scroll hermèticament segellat, amb control Inverter, 1000x780x550 mm, pes 149 kg, longitud total màxima de canonada frigorífica 300 m, longitud màxima entre unitat exterior i unitat interior més allunyada 120 m (140 m equivalents), diferència màxima d'alçada d'instal·lació 50 m si la unitat exterior es troba per sobre de les unitats interiors i 40 m si es troba per sota, longitud màxima entre el primer kit de ramificació (unió Refnet) de canonada refrigerant i unitat interior més allunyada 40 m (la longitud màxima des de la primera ramificació pot ser de fins a 90 m, si la diferència entre la longitud fins a la unitat interior més propera i la més allunyada és menor de 40 m), bloc de terminals F1-F2 per a cable de 2 fils de transmissió i control (bus D-III Net), funció de recuperació de refrigerant, càrrega automàtica addicional de refrigerant, prova automàtica de funcionament i ajust de limitació de consum d'energia (funció I-Demand). (material) | 1.000 | 14453.00 | 14453.00 |
| mt42dai612 | Ut | Filtre per a la canonada d'entrada d'aigua de la unitat exterior de condensació per aigua, model BWU26A20 "DAIKIN". (material) | 1.000 | 375.00 | 375.00 |
| mo004 | h | Oficial 1ª instal·lador de climatització. (mà d'obra) | 1.184 | 24.08 | 28.51 |
| mo097 | h | Ajudant instal·lador de climatització. (mà d'obra) | 1.184 | 20.65 | 24.45 |
| % | % | Costos directes complementaris | 2 % | 14880.96 | 297.62 |
|  |  | Costos directes |  |  | 15178.58 |
