# Unitat exterior d'aire condicionat per a sistema CMS (Commercial Multi System)

- Propietat de l'arxiu: CYPE INGENIEROS, S.A.
- Format: FIEBDC-3/2002
- Divisa: EUR
- Costos indirectes: 3.00 %
- Despeses generals: 13.00 %
- Benefici industrial: 6.00 %
- IVA: 16.00 %

## I Instal·lacions

### IC Calefacció, climatització i A.C.S.

#### ICY Sistema VRV (Daikin)

**ICY430** Ut Unitat exterior d'aire condicionat per a sistema CMS (Commercial Multi System), bomba de calor, per a gas R-410A, alimentació trifàsica 400V/50Hz, model CMSQ200A "DAIKIN", potència frigorífica nominal 20 kW, potència calorífica nominal 22,4 kW.
Inclou: Replanteig de la unitat. Instal·lació de la unitat. Connexionat de l'equip a les línies frigorífiques. Connexionat de l'equip a la xarxa elèctrica. Connexionat de l'equip a la xarxa de desguàs. Posada en marxa.

| Codi | Ut | Descripció | Rendiment | Preu | Import |
|---|---|---|---|---|---|
| mt42dai340a | Ut | Unitat exterior d'aire condicionat per a sistema CMS (Commercial Multi System), bomba de calor, per a gas R-410A, alimentació trifàsica 400V/50Hz, model CMSQ200A "DAIKIN", potència frigorífica nominal 20 kW (temperatura de bulb humit de l'aire interior 19°C, temperatura de bulb sec de l'aire exterior 35°C), rang de funcionament de temperatura de bulb sec de l'aire exterior en refrigeració des de -15 fins a 50°C, potència calorífica nominal 22,4 kW (temperatura de bulb sec de l'aire interior 20°C, temperatura de bulb sec de l'aire exterior 7°C), rang de funcionament de temperatura de bulb sec de l'aire exterior en calefacció des de -20 fins a 15,5°C, connectabilitat de fins a 4 unitats interiors amb un percentatge de capacitat mínim del 50% i màxim del 100%, control mitjançant microprocessador, compressor scroll hermèticament segellat, amb control Inverter, 1680x635x765 mm, pes 159 kg, pressió sonora 57 dBA, pressió estàtica de l'aire 50 Pa, cabal d'aire 95 m³/min, longitud total màxima de canonada frigorífica 200 m, longitud màxima entre unitat exterior i unitat interior més allunyada 165 m (190 m equivalents), diferència màxima d'alçada d'instal·lació 30 m, amb la unitat exterior situada per sobre de les unitats interiors o al mateix nivell, longitud màxima entre el primer kit de ramificació (unió Refnet) de canonada refrigerant i unitat interior més allunyada 40 m, bloc de terminals F1-F2 per a cable de 2 fils de transmissió i control (bus D-III Net), tractament anticorrosiu especial del bescanviador de calor, funció de recuperació de refrigerant, càrrega automàtica addicional de refrigerant, prova automàtica de funcionament i ajust de limitació de consum d'energia (funció I-Demand). (material) | 1.000 | 7265.00 | 7265.00 |
| mo003 | h | Oficial 1ª instal·lador de climatització. (mà d'obra) | 1.227 | 23.78 | 29.18 |
| mo095 | h | Ajudant instal·lador de climatització. (mà d'obra) | 1.227 | 20.41 | 25.04 |
| % | % | Costos directes complementaris | 2 % | 7319.22 | 146.38 |
|  |  | Costos directes |  |  | 7465.60 |
