# Termòstat de zona, model Tacto AZC3TACTOCSB "AIRZONE"

- Propietat de l'arxiu: CYPE INGENIEROS, S.A.
- Format: FIEBDC-3/2002
- Divisa: EUR
- Costos indirectes: 3.00 %
- IVA: 21.00 %

## I Instal·lacions

### IC Calefacció, climatització i A.C.S.

#### ICZ Sistema Airzone

**ICZ005** Ut Termòstat de zona, model Tacto AZC3TACTOCSB "AIRZONE".
Subministrament i muntatge de termòstat de zona, model Tacto AZC3TACTOCSB "AIRZONE", comunicació per cable, amb pantalla tàctil LCD monocroma retroil·luminada per a control de la temperatura de zona mitjançant sonda NTC-48K, alimentació mitjançant bus d'expansió del sistema, muntatge en superfície, color blanc, amb les següents funcionalitats: ON/OFF de zona, establiment de temperatura de consigna en passos de 0,5°C/1°F, establiment del mode (parada, ventilació, fred i calor), mode ECO-Sleep, programacions horàries de les temperatures de zona i de mode, accés remot a altres zones del sistema i comunicació bidireccional entre els termòstats i la central del sistema. Fins i tot accessoris de muntatge i elements de fixació. Totalment muntat, connexionat i provat.
Inclou: Col·locació, fixació i connexionat.
Criteri d'amidament de projecte: Nombre d'unitats previstes, segons documentació gràfica de Projecte.
Criteri de mesura d'obra: Es mesurarà el nombre d'unitats realment executades segons especificacions de Projecte.

| Codi | Ut | Descripció | Rendiment | Preu | Import |
|---|---|---|---|---|---|
| mt42air700aa | Ut | Termòstat de zona, model Tacto AZC3TACTOCSB "AIRZONE", comunicació per cable, amb pantalla tàctil LCD monocroma retroil·luminada per a control de la temperatura de zona mitjançant sonda NTC-48K, alimentació mitjançant bus d'expansió del sistema, muntatge en superfície, color blanc, amb les següents funcionalitats: ON/OFF de zona, establiment de temperatura de consigna en passos de 0,5°C/1°F, establiment del mode (parada, ventilació, fred i calor), mode ECO-Sleep, programacions horàries de les temperatures de zona i de mode, accés remot a altres zones del sistema i comunicació bidireccional entre els termòstats i la central del sistema. (material) | 1.000 | 87.65 | 87.65 |
| mo004 | h | Oficial 1ª instal·lador de climatització. (mà d'obra) | 0.118 | 24.08 | 2.84 |
| mo102 | h | Ajudant instal·lador de climatització. (mà d'obra) | 0.095 | 20.65 | 1.96 |
| % | % | Costos directes complementaris | 2 % | 92.45 | 1.85 |
|  |  | Costos directes |  |  | 94.30 |
