# Comporta rectangular de conducte, motoritzada, per a regulació de cabal, cos d'alumini, de 200x100 mm, model CPRC02010MTE "AIRZONE"

- Propietat de l'arxiu: CYPE INGENIEROS, S.A.
- Format: FIEBDC-3/2002
- Divisa: EUR
- Costos indirectes: 3.00 %
- IVA: 21.00 %

## I Instal·lacions

### IC Calefacció, climatització i A.C.S.

#### ICZ Sistema Airzone

**ICZ020** Ut Comporta rectangular de conducte, motoritzada, per a regulació de cabal, cos d'alumini, de 200x100 mm, model CPRC02010MTE "AIRZONE".
Subministrament i muntatge de comporta rectangular de conducte, motoritzada, per a regulació de cabal, cos d'alumini, de 200x100 mm, model CPRC02010MTE "AIRZONE", amb lamel·les i marc de reforç d'alumini, goma d'estanquitat de PVC i juntes del marc de reforç i rodes dentades de poliamida, motorització amb alimentació a 12 Vcc per cable. Inclús accessoris de muntatge i elements de fixació. Totalment muntada, connexionada i provada.
Inclou: Col·locació i fixació. Connexionat.
Criteri d'amidament de projecte: Nombre d'unitats previstes, segons documentació gràfica de Projecte.
Criteri de mesura d'obra: Es mesurarà el nombre d'unitats realment executades segons especificacions de Projecte.

| Codi | Ut | Descripció | Rendiment | Preu | Import |
|---|---|---|---|---|---|
| mt42air800aa1 | Ut | Comporta rectangular de conducte, motoritzada, per a regulació de cabal, cos d'alumini, de 200x100 mm, model CPRC02010MTE "AIRZONE", amb lamel·les i marc de reforç d'alumini, goma d'estanquitat de PVC i juntes del marc de reforç i rodes dentades de poliamida, motorització amb alimentació a 12 Vcc per cable. (material) | 1.000 | 136.05 | 136.05 |
| mo004 | h | Oficial 1ª instal·lador de climatització. (mà d'obra) | 0.240 | 24.08 | 5.78 |
| mo102 | h | Ajudant instal·lador de climatització. (mà d'obra) | 0.192 | 20.65 | 3.96 |
| % | % | Costos directes complementaris | 2 % | 145.79 | 2.92 |
|  |  | Costos directes |  |  | 148.71 |
