# Tapa cega encastada, antivandàlica

- Propietat de l'arxiu: CYPE INGENIEROS, S.A.
- Format: FIEBDC-3/2002
- Divisa: EUR
- Costos indirectes: 3.00 %
- IVA: 21.00 %

## I Instal·lacions

### IE Elèctriques

#### IEM Mecanismes

**IEM132** U Tapa cega encastada, antivandàlica.
Tapa cega antivandàlica, amb grau de protecció IP44, gamma mitja format per tapa cega antivandàlica de material termoplàstic color blanc acabat brillant, amb grau de protecció IP44 i marc embellidor antivandàlic, per a un element de material termoplàstic color blanc acabat brillant, amb junt d'estanquitat grau de protecció IP44. Instal·lació encastada.
Criteri de valoració econòmica: El preu no inclou la caixa per a mecanisme encastat.
Inclou: Muntatge.
Criteri d'amidament de projecte: Nombre d'unitats previstes, segons documentació gràfica de Projecte.
Criteri de mesura d'obra: Es mesurarà el nombre d'unitats realment executades segons especificacions de Projecte.

| Codi | Ut | Descripció | Rendiment | Preu | Import |
|---|---|---|---|---|---|
| mt33gir888b | U | Tapa cega antivandàlica de material termoplàstic color blanc acabat brillant, amb grau de protecció IP44, amb resistència als raigs UV i a la intempèrie, per a encastar. (material) | 1.000 | 12.77 | 12.77 |
| mt33gir801ab | U | Marc embellidor antivandàlic, per a un element de material termoplàstic color blanc acabat brillant, amb junt d'estanquitat grau de protecció IP44, de muntatge fàcil (sense eines) i desmuntatge amb tornavís Torx T9 o T10. (material) | 1.000 | 11.97 | 11.97 |
| mo003 | h | Oficial 1ª electricista. (mà d'obra) | 0.088 | 29.34 | 2.58 |
| % | % | Costos directes complementaris | 2 % | 27.32 | 0.55 |
|  |  | Costos directes |  |  | 27.87 |
