# Detector lineal de fums, convencional

- Propietat de l'arxiu: CYPE INGENIEROS, S.A.
- Format: FIEBDC-3/2002
- Divisa: EUR
- Costos indirectes: 3.00 %
- IVA: 21.00 %

## I Instal·lacions

### IO Contra incendis

#### IOD Detecció i alarma

**IOD009** U Detector lineal de fums, convencional.
Detector lineal de fums, d'infraroigs, convencional, amb reflector, per a una cobertura màxima de 50 m de longitud i 15 m d'amplada, compost per unitat emissora/receptora i element reflector, per alimentació de 10,2 a 24 Vcc, amb led indicador d'acció. Inclús elements de fixació.
Inclou: Replanteig. Fixació al parament. Muntatge, connexionat i comprovació del seu correcte funcionament.
Criteri d'amidament de projecte: Nombre d'unitats previstes, segons documentació gràfica de Projecte.
Criteri de mesura d'obra: Es mesurarà el nombre d'unitats realment executades segons especificacions de Projecte.

| Codi | Ut | Descripció | Rendiment | Preu | Import |
|---|---|---|---|---|---|
| mt41pig180a | U | Detector lineal de fums, d'infraroigs, convencional, amb reflector, per a una cobertura màxima de 50 m de longitud i 15 m d'amplada, compost per unitat emissora/receptora i element reflector, per alimentació de 10,2 a 24 Vcc, amb led indicador d'acció, segons EN 54-12. Inclús elements de fixació. (material) | 1.000 | 617.73 | 617.73 |
| mo006 | h | Oficial 1ª instal·lador de xarxes i equips de detecció i seguretat. (mà d'obra) | 1.199 | 30.63 | 36.73 |
| mo105 | h | Ajudant instal·lador de xarxes i equips de detecció i seguretat. (mà d'obra) | 1.199 | 26.36 | 31.61 |
| % | % | Costos directes complementaris | 2 % | 686.07 | 13.72 |
|  |  | Costos directes |  |  | 699.79 |
