# Sistema de segellat de pas de canonada metàl·lica

- Propietat de l'arxiu: CYPE INGENIEROS, S.A.
- Format: FIEBDC-3/2002
- Divisa: EUR
- Costos indirectes: 3.00 %
- IVA: 21.00 %

## I Instal·lacions

### IO Contra incendis

#### IOJ Protecció passiva contra incendis

**IOJ001** U Sistema de segellat de pas de canonada metàl·lica, de 110 de diàmetre exterior, en mur, de 100 mm d'espessor, amb una amplada mitjana de junt de 10,5 mm, per a protecció passiva contra incendis i garantir la resistència al foc EI 120, format per material de reomplert de nòduls de llana de roca, de 45 kg/m³ de densitat, recobert per ambdues cares per una capa de 10 mm d'espessor de segellador acrílic amb propietats ignífugues, color blanc.
Sistema de segellat de pas de canonada metàl·lica, de 110 de diàmetre exterior, en mur, de 100 mm d'espessor, amb una amplada mitjana de junt de 10,5 mm, per a protecció passiva contra incendis i garantir la resistència al foc EI 120, format per material de reomplert de nòduls de llana de roca, de 45 kg/m³ de densitat, recobert per ambdues cares per una capa de 10 mm d'espessor de segellador acrílic amb propietats ignífugues, color blanc.
Inclou: Neteja i preparació de la junta. Inserció del material de reomplert. Aplicació del segellador. Allisat amb espàtula. Neteja final.
Criteri d'amidament de projecte: Nombre d'unitats previstes, segons documentació gràfica de Projecte.
Criteri de mesura d'obra: Es mesurarà el nombre d'unitats realment executades segons especificacions de Projecte.

| Codi | Ut | Descripció | Rendiment | Preu | Import |
|---|---|---|---|---|---|
| mt16lra011a | kg | Nòduls de llana de roca, de 45 kg/m³ de densitat, per a reompliment de clivelles i junts. (material) | 0.021 | 2.42 | 0.05 |
| mt41phi010a | U | Cartutx de 310 ml de segellador acrílic amb propietats ignífugues, color blanc, per a segellat de junts i obertures lineals. (material) | 0.308 | 12.16 | 3.75 |
| mo113 | h | Peó ordinari construcció. (mà d'obra) | 0.208 | 19.83 | 4.12 |
| % | % | Costos directes complementaris | 2 % | 7.92 | 0.16 |
|  |  | Costos directes |  |  | 8.08 |
