# Sistema de segellat de junt de dilatació vertical en mur

- Propietat de l'arxiu: CYPE INGENIEROS, S.A.
- Format: FIEBDC-3/2002
- Divisa: EUR
- Costos indirectes: 3.00 %
- IVA: 21.00 %

## I Instal·lacions

### IO Contra incendis

#### IOJ Protecció passiva contra incendis

**IOJ002** m Sistema de segellat de junt de dilatació vertical en mur, amb una amplada mitjana de junt de 6 mm, per a protecció passiva contra incendis i garantir la resistència al foc EI 180, format per material de reomplert de panell rígid de llana mineral, segons UNE-EN 13162, no revestit, de 40 mm d'espessor, resistència tèrmica 1,1 m²K/W, conductivitat tèrmica 0,035 W/(mK), recobert per ambdues cares per una capa de 6 mm d'espessor de segellador elàstic de silicona amb propietats ignífugues, color blanc.
Sistema de segellat de junt de dilatació vertical en mur, amb una amplada mitjana de junt de 6 mm, per a protecció passiva contra incendis i garantir la resistència al foc EI 180, format per material de reomplert de panell rígid de llana mineral, segons UNE-EN 13162, no revestit, de 40 mm d'espessor, resistència tèrmica 1,1 m²K/W, conductivitat tèrmica 0,035 W/(mK), recobert per ambdues cares per una capa de 6 mm d'espessor de segellador elàstic de silicona amb propietats ignífugues, color blanc.
Inclou: Neteja i preparació de la junta. Inserció del material de reomplert. Aplicació del segellador. Allisat amb espàtula. Neteja final.
Criteri d'amidament de projecte: Longitud mesurada segons documentació gràfica de Projecte.
Criteri de mesura d'obra: Es mesurarà la longitud realment executada segons especificacions de Projecte.

| Codi | Ut | Descripció | Rendiment | Preu | Import |
|---|---|---|---|---|---|
| mt16lra010b | m² | Panell rígid de llana mineral, segons UNE-EN 13162, no revestit, de 40 mm d'espessor, resistència tèrmica 1,1 m²K/W, conductivitat tèrmica 0,035 W/(mK). (material) | 0.041 | 11.56 | 0.47 |
| mt41phi020a | U | Cartutx de 310 ml de segellador elàstic de silicona amb propietats ignífugues, color blanc, per a segellat de junts i obertures lineals. (material) | 0.232 | 15.70 | 3.64 |
| mo113 | h | Peó ordinari construcció. (mà d'obra) | 0.119 | 19.83 | 2.36 |
| % | % | Costos directes complementaris | 2 % | 6.47 | 0.13 |
|  |  | Costos directes |  |  | 6.60 |
