# Sistema de segellat de pas de canonada recta

- Propietat de l'arxiu: CYPE INGENIEROS, S.A.
- Format: FIEBDC-3/2002
- Divisa: EUR
- Costos indirectes: 3.00 %
- IVA: 21.00 %

## I Instal·lacions

### IO Contra incendis

#### IOJ Protecció passiva contra incendis

**IOJ014** U Sistema de segellat de pas de canonada recta, de PVC, de 32 mm de diàmetre nominal exterior, i d'entre 1,9 i 12,3 mm d'espessor, en mur, de 100 mm d'espessor, per a protecció passiva contra incendis i garantir la resistència al foc EI 120, format per material de reomplert de segellador acrílic amb propietats ignífugues, color blanc, abraçadora intumescent en rotllo amb propietats ignífugues, de 2580x52x17 mm, a cada cara del mur, fixada amb 2 ancoratges mecànics tipus cargol de cap rodó amb estrella interior de sis puntes per a clau Torx, d'acer galvanitzat, 6x40 5, de 6 mm de diàmetre i 40 mm de longitud.
Sistema de segellat de pas de canonada recta, de PVC, de 32 mm de diàmetre nominal exterior, i d'entre 1,9 i 12,3 mm d'espessor, en mur, de 100 mm d'espessor, per a protecció passiva contra incendis i garantir la resistència al foc EI 120, format per material de reomplert de segellador acrílic amb propietats ignífugues, color blanc, abraçadora intumescent en rotllo amb propietats ignífugues, de 2580x52x17 mm, a cada cara del mur, fixada amb 2 ancoratges mecànics tipus cargol de cap rodó amb estrella interior de sis puntes per a clau Torx, d'acer galvanitzat, 6x40 5, de 6 mm de diàmetre i 40 mm de longitud.
Inclou: Neteja i preparació del parament. Inserció del material de reomplert. Col·locació de les abraçadores al voltant del tub. Tancament de les abraçadores. Fixació de les abraçadores al parament suport.
Criteri d'amidament de projecte: Nombre d'unitats previstes, segons documentació gràfica de Projecte.
Criteri de mesura d'obra: Es mesurarà el nombre d'unitats realment executades segons especificacions de Projecte.

| Codi | Ut | Descripció | Rendiment | Preu | Import |
|---|---|---|---|---|---|
| mt41phi010a | U | Cartutx de 310 ml de segellador acrílic amb propietats ignífugues, color blanc, per a segellat de junts i obertures lineals. (material) | 0.254 | 12.16 | 3.09 |
| mt41phi105a | U | Abraçadora intumescent en rotllo amb propietats ignífugues, de 2580x52x17 mm, per a canonada combustible, inclús grapes de tancament i ganxos curts de fixació. (material) | 0.116 | 278.66 | 32.32 |
| mt26ahi110a | U | Ancoratge mecànic tipus cargol de cap rodó amb estrella interior de sis puntes per a clau Torx, d'acer galvanitzat, 6x40 5, de 6 mm de diàmetre i 40 mm de longitud, per a fixació sobre elements de formigó, fissurats o no fissurats. (material) | 4.000 | 0.29 | 1.16 |
| mo020 | h | Oficial 1ª construcció. (mà d'obra) | 0.356 | 23.78 | 8.47 |
| % | % | Costos directes complementaris | 2 % | 45.04 | 0.90 |
|  |  | Costos directes |  |  | 45.94 |
