# Segellat de pas de cables de petites dimensions, amb coixinets intumescents

- Propietat de l'arxiu: CYPE INGENIEROS, S.A.
- Format: FIEBDC-3/2002
- Divisa: EUR
- Costos indirectes: 3.00 %
- IVA: 21.00 %

## I Instal·lacions

### IO Contra incendis

#### IOJ Protecció passiva contra incendis: instal·lacions

**IOJ020** U Segellat de pas de cables de petites dimensions, amb coixinets intumescents.
Segellat de pas de cables amb aïllament, de diàmetre exterior menor o igual de 80 mm, a través d'una obertura de 400 cm², en mur de 15 cm d'espessor, per a protecció passiva contra incendis i garantir la resistència al foc EI 45, amb 4 coixinets intumescents amb propietats ignífugues, de 300x170x30 mm, color blanc.
Inclou: Neteja i preparació del parament. Col·locació dels coixinets intumescents. Neteja final.
Criteri d'amidament de projecte: Nombre d'unitats previstes, segons documentació gràfica de Projecte.
Criteri de mesura d'obra: Es mesurarà el nombre d'unitats realment executades segons especificacions de Projecte.

| Codi | Ut | Descripció | Rendiment | Preu | Import |
|---|---|---|---|---|---|
| mt41phi080a | U | Coixinet intumescent, de 300x170x30 mm, color blanc, per a segellat de penetracions. (material) | 4.000 | 29.29 | 117.16 |
| mo113 | h | Peó ordinari construcció. (mà d'obra) | 0.216 | 23.81 | 5.14 |
| % | % | Costos directes complementaris | 2 % | 122.30 | 2.45 |
|  |  | Costos directes |  |  | 124.75 |
