# Formació de protecció passiva contra incendis de biga d'acer HEA 100

- Propietat de l'arxiu: CYPE INGENIEROS, S.A.
- Format: FIEBDC-3/2002
- Divisa: EUR
- Costos indirectes: 3.00 %
- IVA: 21.00 %

## I Instal·lacions

### IO Contra incendis

#### IOJ Protecció passiva contra incendis

**IOJ027** m² Formació de protecció passiva contra incendis de biga d'acer HEA 100, protegida en 3 cares, sistema K911a.es "KNAUF", mitjançant projecció pneumàtica de morter de gra fi Vermiplaster, compost per una base de sulfat de calci alleugerida amb minerals expandits i additius per millorar la seva aplicació, reacció al foc classe A1, segons R.D. 110/2008, fins a formar un gruix mínim de 6 mm i aconseguir una resistència al foc de 15 minuts.
Formació de protecció passiva contra incendis de biga d'acer HEA 100, protegida en 3 cares, sistema K911a.es "KNAUF", mitjançant projecció pneumàtica de morter de gra fi Vermiplaster, compost per una base de sulfat de calci alleugerida amb minerals expandits i additius per millorar la seva aplicació, reacció al foc classe A1, segons R.D. 110/2008, fins a formar un gruix mínim de 6 mm i aconseguir una resistència al foc de 15 minuts.
Inclou: Neteja i preparació de la superfície del perfil metàl·lic. Protecció dels elements de l'entorn que puguin veure's afectats durant els treballs de projecció. Projecció mecànica del morter.
Criteri d'amidament de projecte: Superfície resultant del desenvolupament dels perfils metàl·lics que composen l'estructura, segons documentació gràfica de Projecte.
Criteri de mesura d'obra: Es mesurarà la superfície realment executada segons especificacions de Projecte, resultant del desenvolupament dels perfils metàl·lics que composen l'estructura.

| Codi | Ut | Descripció | Rendiment | Preu | Import |
|---|---|---|---|---|---|
| mt41mik010a | kg | Morter de gra fi Vermiplaster "KNAUF" compost per una base de sulfat de calci alleugerida amb minerals expandits i additius per millorar la seva aplicació, reacció al foc classe A1, segons R.D. 110/2008, per a protecció passiva contra el foc mitjançant projecció. (material) | 4.050 | 0.48 | 1.94 |
| mq06pym010 | h | Mescladora-bombadora per morters i guixos projectats, de 3 m³/h. (maquinària) | 0.159 | 7.95 | 1.26 |
| mo030 | h | Oficial 1ª aplicador de productes aïllants. (mà d'obra) | 0.188 | 23.78 | 4.47 |
| mo068 | h | Ajudant aplicador de productes aïllants. (mà d'obra) | 0.188 | 21.14 | 3.97 |
| % | % | Costos directes complementaris | 2 % | 11.64 | 0.23 |
|  |  | Costos directes |  |  | 11.87 |
