# Sistema de protecció passiva contra incendis de conducte metàl·lic vertical de ventilació

- Propietat de l'arxiu: CYPE INGENIEROS, S.A.
- Format: FIEBDC-3/2002
- Divisa: EUR
- Costos indirectes: 3.00 %
- IVA: 21.00 %

## I Instal·lacions

### IO Contra incendis

#### IOJ Protecció passiva contra incendis

**IOJ031** m² Sistema de protecció passiva contra incendis de conducte metàl·lic vertical de ventilació, protegit en les seves 4 cares, per a garantir una resistència al foc interior de 120 minuts i una resistència al foc exterior de 180 minuts, sistema K271.es "KNAUF", mitjançant recobriment amb plaques de guix laminat Fireboard GM-F, fixades amb grapes. Inclús elements de fixació, pasta i cinta per al tractament de junts.
Sistema de protecció passiva contra incendis de conducte metàl·lic vertical de ventilació, protegit en les seves 4 cares, per a garantir una resistència al foc interior de 120 minuts i una resistència al foc exterior de 180 minuts, sistema K271.es "KNAUF", mitjançant recobriment amb plaques de guix laminat Fireboard GM-F, fixades amb grapes. Inclús elements de fixació, pasta i cinta per al tractament de junts.
Inclou: Replanteig. Tall i ajust de les plaques. Muntatge i fixació de les plaques, formant el recobriment del conducte. <. Tractament de junts.
Criteri d'amidament de projecte: Superfície mesurada segons documentació gràfica de Projecte.
Criteri de mesura d'obra: Es mesurarà la superfície realment executada segons especificacions de Projecte.

| Codi | Ut | Descripció | Rendiment | Preu | Import |
|---|---|---|---|---|---|
| mt12pmk010c | m² | Placa de guix laminat reforçada amb teixit de fibra UNE-EN 15283-1 GM-F / 1200 / 2600 / 25 / amb les vores longitudinals quadrades, especial Fireboard GM-F "KNAUF" amb ànima de guix i cares revestides amb una làmina de fibra de vidre. (material) | 2.255 | 20.88 | 47.08 |
| mt12psg115 | U | Grapa per a fixació de plaques, segons DIN 18182. (material) | 12.000 | 0.21 | 2.52 |
| mt12pmk012a | kg | Pasta de segellament Fireboard Spachtel "KNAUF", d'enduriment normal (45 minuts), rang de temperatura de treball de 10 a 35°C, Euroclasse A1 de reacció al foc, segons UNE-EN 13501-1, per a aplicació manual amb cinta de segellament, segons UNE-EN 13963. (material) | 0.100 | 0.94 | 0.09 |
| mt12pmk013 | m | Cinta de segellament Fireboard "KNAUF". (material) | 0.400 | 0.04 | 0.02 |
| mo053 | h | Oficial 1ª muntador de prefabricats interiors. (mà d'obra) | 0.747 | 24.57 | 18.35 |
| mo100 | h | Ajudant muntador de prefabricats interiors. (mà d'obra) | 0.747 | 21.14 | 15.79 |
| % | % | Costos directes complementaris | 2 % | 83.85 | 1.68 |
|  |  | Costos directes |  |  | 85.53 |
