# Franja tallafocs horitzontal

- Propietat de l'arxiu: CYPE INGENIEROS, S.A.
- Format: FIEBDC-3/2002
- Divisa: EUR
- Costos indirectes: 3.00 %
- IVA: 21.00 %

## I Instal·lacions

### IO Contra incendis

#### IOJ Protecció passiva contra incendis

**IOJ040** m² Franja tallafocs horitzontal, de 1 m d'amplada, amb una resistència al foc EI 60, per a edifici d'ús industrial, fixada mecànicament a la mitgera amb subestructura suport (no inclosa en aquest preu), composta per dos panells rígids de llana de roca revestits per una de les seves cares amb una làmina d'alumini reforçat, de 30 mm d'espessor, resistència tèrmica 0,731707 m²K/W, conductivitat tèrmica 0,041 W/(mK), densitat 180 kg/m³, calor específic 0,84 J/kgK i factor de resistència a la difusió del vapor d'aigua 1,3, cadascun, units entre si i fixats a la subestructura suport, amb cargols d'unió, de 50 mm de longitud. Inclús elements de fixació i tires de llana de roca fixades mecànicament per al segellat perimetral.
Franja tallafocs horitzontal, de 1 m d'amplada, amb una resistència al foc EI 60, per a edifici d'ús industrial, fixada mecànicament a la mitgera amb subestructura suport (no inclosa en aquest preu), composta per dos panells rígids de llana de roca revestits per una de les seves cares amb una làmina d'alumini reforçat, de 30 mm d'espessor, resistència tèrmica 0,731707 m²K/W, conductivitat tèrmica 0,041 W/(mK), densitat 180 kg/m³, calor específic 0,84 J/kgK i factor de resistència a la difusió del vapor d'aigua 1,3, cadascun, units entre si i fixats a la subestructura suport, amb cargols d'unió, de 50 mm de longitud. Inclús elements de fixació i tires de llana de roca fixades mecànicament per al segellat perimetral.
Inclou: Replanteig. Preparació i tall dels panells. Col·locació a portell dels panells. Unió entre panells amb cargols de fixació. Fixació de la franja tallafocs a la subestructura suport. Segellat de la trobada de la franja tallafocs amb el mur perimetral.
Criteri d'amidament de projecte: Superfície mesurada segons documentació gràfica de Projecte.
Criteri de mesura d'obra: Es mesurarà la superfície realment executada segons especificacions de Projecte.

| Codi | Ut | Descripció | Rendiment | Preu | Import |
|---|---|---|---|---|---|
| mt16lrw080fb | m² | Panell rígid de llana de roca segons UNE-EN 13162, revestit per una de les seves cares amb una làmina d'alumini reforçat, de 30 mm d'espessor, resistència tèrmica 0,731707 m²K/W, conductivitat tèrmica 0,041 W/(mK), densitat 180 kg/m³, calor específic 0,84 J/kgK i factor de resistència a la difusió del vapor d'aigua 1,3, Euroclasse A1 de reacció al foc, per protecció contra incendis d'elements constructius. (material) | 2.300 | 22.87 | 52.60 |
| mt16lrw082aa | U | Cargol d'unió de filferro d'acer galvanitzat en forma d'hèlix, de 50 mm de longitud, per a panells de llana de roca. (material) | 20.000 | 2.52 | 50.40 |
| mo054 | h | Oficial 1ª muntador d'aïllaments. (mà d'obra) | 0.296 | 24.57 | 7.27 |
| mo101 | h | Ajudant muntador d'aïllaments. (mà d'obra) | 0.296 | 21.14 | 6.26 |
| % | % | Costos directes complementaris | 2 % | 116.53 | 2.33 |
|  |  | Costos directes |  |  | 118.86 |
