# Ventilador helicoïdal mural amb hèlix de plàstic reforçada amb fibra de vidre i motor per a alimentació monofàsica

- Propietat de l'arxiu: CYPE INGENIEROS, S.A.
- Format: FIEBDC-3/2002
- Divisa: EUR
- Costos indirectes: 3.00 %
- Despeses generals: 13.00 %
- Benefici industrial: 6.00 %
- IVA: 16.00 %

## I Instal·lacions

### IS Salubritat

#### ISG Ventilació mecànica per garatges

**ISG010** Ut Ventilador helicoïdal mural amb hèlix de plàstic reforçada amb fibra de vidre i motor per a alimentació monofàsica.
Inclou: Col·locació i fixació del ventilador. Connexió a la xarxa elèctrica.

| Codi | Ut | Descripció | Rendiment | Preu | Import |
|---|---|---|---|---|---|
| mt42vsp205a | Ut | Ventilador helicoïdal mural amb hèlix de plàstic reforçada amb fibra de vidre, motor per a alimentació monofàsica a 230 V i 50 Hz de freqüència, amb protecció tèrmica, aïllament classe F, protecció IP 65 i caixa de borns ignífuga amb condensador, de 2500 r.p.m., potència absorbida 0,25 kW, cabal màxim 2160 m³/h, nivell de pressió sonora 65 dBA. (material) | 1.000 | 303.64 | 303.64 |
| mt42vsp900a | Ut | Accessoris i elements de fixació de ventilador helicoïdal mural. (material) | 1.000 | 22.80 | 22.80 |
| mo009 | h | Oficial 1ª muntador. (mà d'obra) | 4.903 | 23.78 | 116.59 |
| mo075 | h | Ajudant muntador. (mà d'obra) | 4.903 | 20.44 | 100.22 |
| % | % | Costos directes complementaris | 2 % | 543.25 | 10.87 |
|  |  | Costos directes |  |  | 554.12 |
