# Ventilador helicoïdal per evacuació de fums (400°C/2h), exterior a la zona de risc d'incendi, per un cabal de 7720 m³/h, motor de 0,55 kW de potència

- Propietat de l'arxiu: CYPE INGENIEROS, S.A.
- Format: FIEBDC-3/2002
- Divisa: EUR
- Costos indirectes: 3.00 %
- Despeses generals: 13.00 %
- Benefici industrial: 6.00 %
- IVA: 16.00 %

## I Instal·lacions

### IS Salubritat

#### ISG Ventilació mecànica per garatges

**ISG016** Ut Ventilador helicoïdal per evacuació de fums (400°C/2h), exterior a la zona de risc d'incendi, per un cabal de 7720 m³/h, motor de 0,55 kW de potència.
Inclou: Col·locació i fixació del ventilador. Connexió a la xarxa elèctrica.

| Codi | Ut | Descripció | Rendiment | Preu | Import |
|---|---|---|---|---|---|
| mt41gar025a | Ut | Ventilador helicoïdal trifàsic, velocitat 920 r.p.m., potència 0,55 kW, cabdal màxim 7720 m³/h, nivell de pressió sonora 59 dB(A), per transportar aire a 400°C durant dues hores en l'evacuació de fums, instal·lat en local a part de la zona de risc d'incendi, segons UNE-EN 12101-3. (material) | 1.000 | 1581.78 | 1581.78 |
| mo009 | h | Oficial 1ª muntador. (mà d'obra) | 4.903 | 23.78 | 116.59 |
| mo075 | h | Ajudant muntador. (mà d'obra) | 4.903 | 20.44 | 100.22 |
| % | % | Costos directes complementaris | 2 % | 1798.59 | 35.97 |
|  |  | Costos directes |  |  | 1834.56 |
