# Conductes de xapa galvanitzada de 0,6 mm d'espessor i junts transversals amb beina lliscant tipus baioneta

- Propietat de l'arxiu: CYPE INGENIEROS, S.A.
- Format: FIEBDC-3/2002
- Divisa: EUR
- Costos indirectes: 3.00 %
- Despeses generals: 13.00 %
- Benefici industrial: 6.00 %
- IVA: 16.00 %

## I Instal·lacions

### IS Salubritat

#### ISG Ventilació mecànica per garatges

**ISG020** m² Conductes de xapa galvanitzada de 0,6 mm d'espessor i junts transversals amb beina lliscant tipus baioneta.
Inclou: Replanteig del recorregut dels conductes. Marcat i posterior ancoratge dels suports dels conductes. Muntatge i fixació de conductes. Connexions entre la xarxa de conductes i els ventiladors o caixes de ventilació. Realització de proves de servei.

| Codi | Ut | Descripció | Rendiment | Preu | Import |
|---|---|---|---|---|---|
| mt42con115a | Ut | Repercussió, per m², de material auxiliar per a fixació a l'obra de conductes autoportants per la distribució d'aire en ventilació i climatització. (material) | 1.000 | 1.26 | 1.26 |
| mt42con110a | m² | Xapa galvanitzada de 0,6 mm d'espessor, i junts transversals amb beina lliscant tipus baioneta, per la formació de conductes autoportants per la distribució d'aire en ventilació i climatització. (material) | 1.050 | 8.37 | 8.79 |
| mo011 | h | Oficial 1ª muntador de conductes de xapa metàl·lica. (mà d'obra) | 0.490 | 23.78 | 11.65 |
| mo079 | h | Ajudant muntador de conductes de xapa metàl·lica. (mà d'obra) | 0.490 | 20.44 | 10.02 |
| % | % | Costos directes complementaris | 2 % | 31.72 | 0.63 |
|  |  | Costos directes |  |  | 32.35 |
