# Colze horitzontal 30°, per a conducte oblong d'acer galvanitzat, de 360x80 mm

- Propietat de l'arxiu: CYPE INGENIEROS, S.A.
- Format: FIEBDC-3/2002
- Divisa: EUR
- Costos indirectes: 3.00 %
- Despeses generals: 13.00 %
- Benefici industrial: 6.00 %
- IVA: 16.00 %

## I Instal·lacions

### IS Salubritat

#### ISG Ventilació mecànica per garatges

**ISG029** Ut Colze horitzontal 30°, per a conducte oblong d'acer galvanitzat, de 360x80 mm.
Inclou: Col·locació i fixació de les peces especials prefabricades a la xarxa de conductes.

| Codi | Ut | Descripció | Rendiment | Preu | Import |
|---|---|---|---|---|---|
| mt42coa118aaa | Ut | Colze horitzontal 30°, per a conducte oblong d'acer galvanitzat, de 360x80 mm. (material) | 1.000 | 162.67 | 162.67 |
| mo011 | h | Oficial 1ª muntador de conductes de xapa metàl·lica. (mà d'obra) | 0.123 | 23.78 | 2.92 |
| mo079 | h | Ajudant muntador de conductes de xapa metàl·lica. (mà d'obra) | 0.123 | 20.44 | 2.51 |
| % | % | Costos directes complementaris | 2 % | 168.10 | 3.36 |
|  |  | Costos directes |  |  | 171.46 |
