# Comporta talla-focs rectangular

- Propietat de l'arxiu: CYPE INGENIEROS, S.A.
- Format: FIEBDC-3/2002
- Divisa: EUR
- Costos indirectes: 3.00 %
- Despeses generals: 13.00 %
- Benefici industrial: 6.00 %
- IVA: 16.00 %

## I Instal·lacions

### IS Salubritat

#### ISG Ventilació mecànica per garatges

**ISG040** Ut Comporta talla-focs rectangular, basculant, amb tir automàtic per al tancament de seccions d'incendi per fusible tèrmic tarat a 72°C, resistència al foc EI 120 segons UNE-EN 1366-2, de 200x200 mm, de xapa d'acer galvanitzat.
Inclou: Replanteig. Fixació a la partició interior. Connexió al conducte.

| Codi | Ut | Descripció | Rendiment | Preu | Import |
|---|---|---|---|---|---|
| mt20cpf020aaa1 | Ut | Comporta talla-focs rectangular, basculant, amb tir automàtic per al tancament de seccions d'incendi per fusible tèrmic tarat a 72°C, resistència al foc EI 120 segons UNE-EN 1366-2, de 200x200 mm, de xapa d'acer galvanitzat, connexió a conducte rectangular. (material) | 1.000 | 256.08 | 256.08 |
| mo009 | h | Oficial 1ª muntador. (mà d'obra) | 3.678 | 23.78 | 87.46 |
| mo075 | h | Ajudant muntador. (mà d'obra) | 3.678 | 20.44 | 75.18 |
| % | % | Costos directes complementaris | 2 % | 418.72 | 8.37 |
|  |  | Costos directes |  |  | 427.09 |
