# Airejador d'admissió, cabal màxim 10 l/s, de 1200x80x12 mm, per ventilació mecànica

- Propietat de l'arxiu: CYPE INGENIEROS, S.A.
- Format: FIEBDC-3/2002
- Divisa: EUR
- Costos indirectes: 3.00 %
- Despeses generals: 13.00 %
- Benefici industrial: 6.00 %
- IVA: 16.00 %

## I Instal·lacions

### IS Salubritat

#### ISM Ventilació mecànica per a habitatges

**ISM010** Ut Airejador d'admissió, cabal màxim 10 l/s, de 1200x80x12 mm, per ventilació mecànica.
Inclou: Replanteig. Fixació del airejador damunt de la fusteria.

| Codi | Ut | Descripció | Rendiment | Preu | Import |
|---|---|---|---|---|---|
| mt20svg035aa | Ut | Airejador d'admissió, d'alumini lacat en color a escollir de la carta RAL, cabal màxim 10 l/s, de 1200x80x12 mm, amb obertura de 800x12 mm, aïllament acústic de 39 dB i filtre antipol·lució tipus S30, per a col·locar en posició horitzontal damunt de la tancaments exteriors d'alumini o PVC, fins a 80 mm de profunditat. (material) | 1.000 | 41.72 | 41.72 |
| mo009 | h | Oficial 1ª muntador. (mà d'obra) | 0.184 | 23.78 | 4.38 |
| mo075 | h | Ajudant muntador. (mà d'obra) | 0.184 | 20.44 | 3.76 |
| % | % | Costos directes complementaris | 2 % | 49.86 | 1.00 |
|  |  | Costos directes |  |  | 50.86 |
