# Derivació formada per calaix repartidor

- Propietat de l'arxiu: CYPE INGENIEROS, S.A.
- Format: FIEBDC-3/2002
- Divisa: EUR
- Costos indirectes: 3.00 %
- Despeses generals: 13.00 %
- Benefici industrial: 6.00 %
- IVA: 16.00 %

## I Instal·lacions

### IS Salubritat

#### ISM Ventilació mecànica per a habitatges

**ISM020** Ut Derivació formada per calaix repartidor, de 484x470x180 mm, amb embocadura d'entrada oblonga de 325x130 mm i quatre embocadures de sortida de 125 mm de diàmetre, per a conducte d'impulsió de ventilació mecànica.
Inclou: Replanteig. Col·locació i fixació en falsos sostres. Connexionat dels conductes.

| Codi | Ut | Descripció | Rendiment | Preu | Import |
|---|---|---|---|---|---|
| mt20sva120a | Ut | Calaix repartidor de polipropilè expandit, de 484x470x180 mm, amb embocadura d'entrada oblonga de 325x130 mm i quatre embocadures de sortida de 125 mm de diàmetre, col·locat en fals sostre per a aplicació en xarxes d'impulsió de sistemes de ventilació mecànica. (material) | 1.000 | 6.57 | 6.57 |
| mo009 | h | Oficial 1ª muntador. (mà d'obra) | 0.184 | 23.78 | 4.38 |
| mo075 | h | Ajudant muntador. (mà d'obra) | 0.184 | 20.44 | 3.76 |
| % | % | Costos directes complementaris | 2 % | 14.71 | 0.29 |
|  |  | Costos directes |  |  | 15.00 |
