# Recuperador de calor, amb bescanviador de flux creuat, model Akor T3/T7 "S&P", cabal màxim 380 m³/h, de 780x560x340 mm

- Propietat de l'arxiu: CYPE INGENIEROS, S.A.
- Format: FIEBDC-3/2002
- Divisa: EUR
- Costos indirectes: 3.00 %
- Despeses generals: 13.00 %
- Benefici industrial: 6.00 %
- IVA: 16.00 %

## I Instal·lacions

### IS Salubritat

#### ISM Ventilació mecànica per a habitatges

**ISM026** Ut Recuperador de calor, amb bescanviador de flux creuat, model Akor T3/T7 "S&P", cabal màxim 380 m³/h, de 780x560x340 mm.
Inclou: Replanteig. Fixació i col·locació mitjançant elements d'ancoratge. Connexionat.

| Codi | Ut | Descripció | Rendiment | Preu | Import |
|---|---|---|---|---|---|
| mt20svs400c | Ut | Recuperador de calor, amb bescanviador de flux creuat compost per 2 ventiladors centrífugs amb motors per a alimentació monofàsica, bescanviador, caixa exterior de polipropilè expandit, filtres, terminal per a evacuació de condensats i caixa de bornes, model Akor T3/T7 "S&P", cabal màxim 380 m³/h, de 780x560x340 mm, amb cinc boques d'entrada d'aire interior, quatre per a connexió a conductes d'extracció de 80 mm de diàmetre i una per a connexió a conducte d'extracció de 125 mm de diàmetre, boca de sortida d'aire interior de 150 mm de diàmetre, boca d'entrada d'aire nou de 150 mm de diàmetre i boca de sortida d'aire nou de 150 mm de diàmetre. (material) | 1.000 | 817.98 | 817.98 |
| mo009 | h | Oficial 1ª muntador. (mà d'obra) | 0.245 | 23.78 | 5.83 |
| mo075 | h | Ajudant muntador. (mà d'obra) | 0.245 | 20.44 | 5.01 |
| % | % | Costos directes complementaris | 2 % | 828.82 | 16.58 |
|  |  | Costos directes |  |  | 845.40 |
