# Caixa d'extracció/admissió, cabal màxim 4000 m³/h

- Propietat de l'arxiu: CYPE INGENIEROS, S.A.
- Format: FIEBDC-3/2002
- Divisa: EUR
- Costos indirectes: 3.00 %
- Despeses generals: 13.00 %
- Benefici industrial: 6.00 %
- IVA: 16.00 %

## I Instal·lacions

### IS Salubritat

#### ISM Ventilació mecànica per a habitatges

**ISM034** Ut Caixa d'extracció/admissió, cabal màxim 4000 m³/h.
Inclou: Replanteig. Col·locació i fixació de la caixa d'admissió. Connexionat.

| Codi | Ut | Descripció | Rendiment | Preu | Import |
|---|---|---|---|---|---|
| mt20sva014a | Ut | Caixa d'extracció/admissió, de potència nominal 1,1 kW, motor asíncron de 4 pols, protecció IP 55, aïllament classe F, per a alimentació monofàsica a 230 V i 50 Hz de freqüència, cabal màxim 4000 m³/h, nivell de pressió sonora 82 dBA, amb boca per a connexió a conductes d'extracció de 500 mm de diàmetre i boca de sortida de 500 mm de diàmetre. (material) | 1.000 | 3809.90 | 3809.90 |
| mt20sva914a | Ut | Accessoris i elements de fixació de caixa d'extracció/admissió. (material) | 1.000 | 135.78 | 135.78 |
| mo009 | h | Oficial 1ª muntador. (mà d'obra) | 0.184 | 23.78 | 4.38 |
| mo075 | h | Ajudant muntador. (mà d'obra) | 0.184 | 20.44 | 3.76 |
| % | % | Costos directes complementaris | 2 % | 3953.82 | 79.08 |
|  |  | Costos directes |  |  | 4032.90 |
