# Barret cònic de xapa galvanitzada, per a conducte de sortida de 100 mm de diàmetre exterior, per ventilació mecànica

- Propietat de l'arxiu: CYPE INGENIEROS, S.A.
- Format: FIEBDC-3/2002
- Divisa: EUR
- Costos indirectes: 3.00 %
- Despeses generals: 13.00 %
- Benefici industrial: 6.00 %
- IVA: 16.00 %

## I Instal·lacions

### IS Salubritat

#### ISM Ventilació mecànica per a habitatges

**ISM060** Ut Barret cònic de xapa galvanitzada, per a conducte de sortida de 100 mm de diàmetre exterior, per ventilació mecànica.
Inclou: Replanteig. Fixació i col·locació mitjançant elements d'ancoratge.

| Codi | Ut | Descripció | Rendiment | Preu | Import |
|---|---|---|---|---|---|
| mt20cvc100a | Ut | Barret cònic contra la pluja de xapa galvanitzada, per a conducte de sortida de 100 mm de diàmetre exterior i malla de protecció contra l'entrada de fulles i ocells. (material) | 1.000 | 68.62 | 68.62 |
| mo018 | h | Oficial 1ª construcció. (mà d'obra) | 0.172 | 23.02 | 3.96 |
| mo103 | h | Peó especialitzat construcció. (mà d'obra) | 0.086 | 19.92 | 1.71 |
| % | % | Costos directes complementaris | 2 % | 74.29 | 1.49 |
|  |  | Costos directes |  |  | 75.78 |
