# Conducte semirígid de xapa d'acer electrozincat

- Propietat de l'arxiu: CYPE INGENIEROS, S.A.
- Format: FIEBDC-3/2002
- Divisa: EUR
- Costos indirectes: 3.00 %
- IVA: 21.00 %

## I Instal·lacions

### IV Ventilació

#### IVV Conductes d'admissió i extracció per a ventilació

**IVV200** m Conducte semirígid de xapa d'acer electrozincat.
Conducte de ventilació, format per tub semirígid de xapa d'acer electrozincada engrapada en d'espiral, de 125 mm de diàmetre, color blanc, temperatura de treball de 250°C i puntes de temperatura de fins 350°C, classe A1 segons UNE-EN 13501-1. Inclús material auxiliar para muntatge i subjecció a l'obra, accessoris i peces especials.
Inclou: Replanteig del recorregut del conducte i de la situació dels elements de subjecció. Presentació de tubs, accessoris i peces especials. Fixació del material auxiliar per a muntatge i subjecció a l'obra. Muntatge, connexionat i comprovació del seu correcte funcionament. Realització de proves de servei.
Criteri d'amidament de projecte: Longitud mesurada segons documentació gràfica de Projecte.
Criteri de mesura d'obra: Es mesurarà la longitud realment executada segons especificacions de Projecte.

| Codi | Ut | Descripció | Rendiment | Preu | Import |
|---|---|---|---|---|---|
| mt42csg420a | U | Material auxiliar per a muntatge i subjecció a l'obra d'els conductes semirígids de xapa d'acer electrozincada, de 125 mm de diàmetre. (material) | 1.000 | 0.57 | 0.57 |
| mt42csg020ac | m | Tub semirígid de xapa d'acer electrozincada engrapada en d'espiral, de 125 mm de diàmetre, color blanc, temperatura de treball de 250°C i puntes de temperatura de fins 350°C, classe A1 segons UNE-EN 13501-1, amb el preu incrementat el 10% en concepte d'accessoris i peces especials. (material) | 1.000 | 12.50 | 12.50 |
| op00ato010 |  | Tornavís. | 1.000 | 0.00 | 0.00 |
| op00mar010 |  | Martell. | 1.000 | 0.00 | 0.00 |
| op00tal010 |  | Trepant. | 1.000 | 0.00 | 0.00 |
| mo011 | h | Oficial 1ª muntador. (mà d'obra) | 0.143 | 29.34 | 4.20 |
| mo080 | h | Ajudant muntador. (mà d'obra) | 0.071 | 25.28 | 1.79 |
| % | % | Costos directes complementaris | 2 % | 19.06 | 0.38 |
|  |  | Costos directes |  |  | 19.44 |
