# Conducte flexible de doble paret, d'alumini/polièster, amb aïllament acústic

- Propietat de l'arxiu: CYPE INGENIEROS, S.A.
- Format: FIEBDC-3/2002
- Divisa: EUR
- Costos indirectes: 3.00 %
- IVA: 21.00 %

## I Instal·lacions

### IV Ventilació

#### IVV Conductes d'admissió i extracció per a ventilació

**IVV360** m Conducte flexible de doble paret, d'alumini/polièster, amb aïllament acústic.
Conducte de ventilació, format per tub flexible de doble paret d'alumini/polièster amb aïllament acústic, compost per paret interior de polièster de 80 mm de diàmetre, paret exterior d'alumini i polièster, i aïllament acústic entre parets mitjançant fibra de vidre de 25 mm d'espessor, rang de temperatura de treball de -10 a 70°C. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42ald129a | U | Material auxiliar per a muntatge i subjecció a l'obra d'els conductes flexibles de doble paret d'alumini/polièster amb aïllament acústic, de 80 mm de diàmetre interior. (material) | 1.000 | 0.44 | 0.44 |
| mt42ald128ac | m | Tub flexible de doble paret d'alumini/polièster amb aïllament acústic, compost per paret interior de polièster de 80 mm de diàmetre, paret exterior d'alumini i polièster, i aïllament acústic entre parets mitjançant fibra de vidre de 25 mm d'espessor, rang de temperatura de treball de -10 a 70°C, amb el preu incrementat el 10% en concepte d'accessoris i peces especials. (material) | 1.000 | 9.75 | 9.75 |
| mo011 | h | Oficial 1ª muntador. (mà d'obra) | 0.176 | 29.34 | 5.16 |
| mo080 | h | Ajudant muntador. (mà d'obra) | 0.088 | 25.28 | 2.22 |
| % | % | Costos directes complementaris | 2 % | 17.57 | 0.35 |
|  |  | Costos directes |  |  | 17.92 |
