# Sistema geotèrmic bescanviador de calor aire-terra

- Propietat de l'arxiu: CYPE INGENIEROS, S.A.
- Format: FIEBDC-3/2002
- Divisa: EUR
- Costos indirectes: 3.00 %
- IVA: 21.00 %

## I Instal·lacions

### IV Ventilació

#### IVV Conductes d'admissió i extracció per a ventilació

**IVV500** U Sistema geotèrmic bescanviador de calor aire-terra.
Sistema geotèrmic bescanviador de calor aire-terra per a acoblar a un sistema de ventilació, format per conducte geotèrmic intercanviador de calor aire-terra, de polietilè d'alta densitat (PEAD/HDPE), de 200 mm de diàmetre, de 35 m de longitud, col·locat sobre llit de sorra de 10 cm de gruix, degudament compactada i anivellada amb picó vibrant de guiat manual, replè lateral compactant fins els ronyons i posterior reblert amb la mateixa sorra fins 10 cm per damunt de la generatriu superior del conducte, presa d'aire exterior, d'acer galvanitzat, de 300x300x800 mm, reixeta mural d'alumini, de 165x165 mm, kit de punt d'inspecció, per a interior, amb sifó de 315 mm de diàmetre i 600 mm d'altura i kit de control automàtic d'admissió d'aire. Inclús accessoris i peces especials.
Criteri de valoració econòmica: El preu no inclou l' aixecat del ferm existent, l'excavació, el reblert principal ni la reposició posterior del ferm.
Inclou: Replanteig del recorregut del conducte. Eliminació de les terres soltes del fons de l'excavació. Abocat de la sorra en el fons de la rasa. Presentació de tubs, accessoris i peces especials. Muntatge, connexionat i comprovació del seu correcte funcionament. Execució del reblert envoltant.
Criteri d'amidament de projecte: Nombre d'unitats previstes, segons documentació gràfica de Projecte.
Criteri de mesura d'obra: Es mesurarà el nombre d'unitats realment executades segons especificacions de Projecte.

| Codi | Ut | Descripció | Rendiment | Preu | Import |
|---|---|---|---|---|---|
| mt01ara010 | m³ | Sorra de 0 a 5 mm de diàmetre, neta. (material) | 5.200 | 14.30 | 74.36 |
| mt42sig010a | m | Conducte geotèrmic intercanviador de calor aire-terra, de polietilè d'alta densitat (PEAD/HDPE), de 200 mm de diàmetre, de doble paret, l'exterior corrugada i la interior llisa, rigidesa anular nominal 8 kN/m², subministrat en rotllos de 35 m de longitud. (material) | 35.000 | 45.07 | 1577.45 |
| mt42sig020a | U | Presa d'aire exterior, d'acer galvanitzat, de 300x300x800 mm, amb connexió per a conducte de 200 mm de diàmetre, filtre tipus G4, reixeta i barret amb frontisses per accedir al filtre. (material) | 1.000 | 535.44 | 535.44 |
| mt42sig030a | U | Reixeta mural d'alumini, de 165x165 mm, amb maneguet telescòpic de 125 mm de diàmetre. (material) | 1.000 | 33.47 | 33.47 |
| mt42sig040a | U | Kit de punt d'inspecció, per a interior, amb sifó de 315 mm de diàmetre i 600 mm d'altura, amb tapa estanca, junt, anell de fixació, abraçadores i maneguet passamurs. (material) | 1.000 | 295.85 | 295.85 |
| mt42sig050a | U | Kit de control automàtic d'admissió d'aire, format per un registre motoritzat (regulador de cabal d'aire) i dos termòstats instal·lats a l'exterior per al control del registre. (material) | 1.000 | 525.74 | 525.74 |
| mo008 | h | Oficial 1ª lampista. (mà d'obra) | 9.232 | 28.39 | 262.10 |
| mo107 | h | Ajudant lampista. (mà d'obra) | 4.616 | 24.43 | 112.77 |
| mo011 | h | Oficial 1ª muntador. (mà d'obra) | 2.638 | 28.39 | 74.89 |
| mo080 | h | Ajudant muntador. (mà d'obra) | 1.319 | 24.46 | 32.26 |
| % | % | Costos directes complementaris | 2 % | 3524.33 | 70.49 |
|  |  | Costos directes |  |  | 3594.82 |
