# Bastiment de base metàl·lic

- Propietat de l'arxiu: CYPE INGENIEROS, S.A.
- Format: FIEBDC-3/2002
- Divisa: EUR
- Costos indirectes: 3.00 %
- IVA: 21.00 %

## L Fusteria, manyeria, vidres i proteccions solars

### LC Fusteria

#### LCR Marcs i bastiments de base

**LCR020** m Bastiment de base metàl·lic.
Bastiment de base de tub d'acer galvanitzat, 60x20x2 mm, fixació al parament mitjançant rebut de les patilles d'ancoratge amb morter de ciment.
Criteri de valoració econòmica: El preu no inclou el rebut en obra del bastiment de base.
Inclou: Replanteig i marcat dels punts de fixació. Col·locació del bastiment de base. Fixació al parament.
Criteri d'amidament de projecte: Longitud mesurada a eixos, segons documentació gràfica de Projecte.
Criteri de mesura d'obra: Es mesurarà a eixos, la longitud realment executada segons especificacions de Projecte.

| Codi | Ut | Descripció | Rendiment | Preu | Import |
|---|---|---|---|---|---|
| mt25pem020g | m | Bastiment de base de tub d'acer galvanitzat de 60x20x2 mm, ensamblat mitjançant esquadres i amb patilles d'ancoratge per a la fixació al parament i cargols per a la fixació de la fusteria. (material) | 1.000 | 11.33 | 11.33 |
| op00ato010 |  | Tornavís. | 1.000 | 0.00 | 0.00 |
| op00tal010 |  | Trepant. | 1.000 | 0.00 | 0.00 |
| mo018 | h | Oficial 1ª serraller. (mà d'obra) | 0.048 | 30.13 | 1.45 |
| mo059 | h | Ajudant serraller. (mà d'obra) | 0.048 | 26.48 | 1.27 |
| % | % | Costos directes complementaris | 2 % | 14.05 | 0.28 |
|  |  | Costos directes |  |  | 14.33 |
