# Porta interior d'entrada a habitatge, de fusta

- Propietat de l'arxiu: CYPE INGENIEROS, S.A.
- Format: FIEBDC-3/2002
- Divisa: EUR
- Costos indirectes: 3.00 %
- IVA: 21.00 %

## L Fusteria, manyeria, vidres i proteccions solars

### LE Portes d'entrada a habitatge

#### LEM De fusta

**LEM010** U Porta interior d'entrada a habitatge, de fusta.
Porta interior d'entrada a l'habitatge de 203x82,5x4,5 cm, fulla tipus castellana, amb plafons, amb tauler de fusta massissa de pi melis, envernissada en taller; bastiment de base de pi país de 130x40 mm; galzes massissos de pi melis de 130x20 mm; tapajunts massissos de pi melis de 70x15 mm en ambdues cares. Inclús, ferraments de penjar, tanca i manovella sobre escut llarg de ferro forjat, sèrie bàsica.
Inclou: Col·locació dels ferraments de penjar. Col·locació de la fulla. Col·locació dels ferraments de tancament. Col·locació d'accessoris. Realització de proves de servei.
Criteri d'amidament de projecte: Nombre d'unitats previstes, segons documentació gràfica de Projecte.
Criteri de mesura d'obra: Es mesurarà el nombre d'unitats realment executades segons especificacions de Projecte.

| Codi | Ut | Descripció | Rendiment | Preu | Import |
|---|---|---|---|---|---|
| mt22aap011wa | U | Bastiment de base de fusta de pi, 130x40 mm, per porta d'una fulla, amb elements de fixació. (material) | 1.000 | 28.68 | 28.68 |
| mt22agc010feo | m | Galze massís, pi melis, 130x20 mm, per envernissar. (material) | 5.100 | 4.70 | 23.97 |
| mt22atc010fA | m | Tapajuntes massís, pi melis, 70x15 mm, per envernissar. (material) | 10.400 | 2.13 | 22.15 |
| mt22pxa010b | U | Porta d'entrada tipus castellana, amb plafons, amb tauler de fusta massissa de pi melis, envernissada en taller, 203x82,5x4,5 cm. Segons UNE 56803. (material) | 1.000 | 218.45 | 218.45 |
| mt23iaf010a | U | Frontissa de seguretat de 140x70 mm, de ferro, per a porta d'entrada sèrie castellana, segons UNE-EN 1935. (material) | 4.000 | 9.12 | 36.48 |
| mt23ppb011 | U | Cargol d'acer 19/22 mm. (material) | 24.000 | 0.03 | 0.72 |
| mt23ppa010 | U | Pany d'embotir, front, accessoris i cargols de lligat, per a porta d'entrada a l'habitatge, segons UNE-EN 12209. (material) | 1.000 | 20.28 | 20.28 |
| mt23haf010a | U | Joc de manovella i escut llarg de ferro forjat, sèrie bàsica, per a porta d'entrada sèrie castellana. (material) | 1.000 | 12.42 | 12.42 |
| mt23haf020a | U | Tirador exterior amb escut, de ferro, sèrie bàsica, per a porta d'entrada sèrie castellana. (material) | 1.000 | 9.97 | 9.97 |
| mt23haf100a | U | Espiell òptic gran angular de 14 mm de diàmetre i 35 a 60 mm de longitud, amb tapa incorporada i acabat en ferro, sèrie bàsica, per a porta d'entrada sèrie castellana. (material) | 1.000 | 1.45 | 1.45 |
| op00cla010 |  | Clavadora pneumàtica. | 1.000 | 0.00 | 0.00 |
| op00gra010 |  | Grapadora. | 1.000 | 0.00 | 0.00 |
| op00sie010 |  | Serra de calar. | 1.000 | 0.00 | 0.00 |
| op00cep010 |  | Garlopa. | 1.000 | 0.00 | 0.00 |
| op00ato010 |  | Tornavís. | 1.000 | 0.00 | 0.00 |
| mo017 | h | Oficial 1ª fuster. (mà d'obra) | 1.798 | 30.19 | 54.28 |
| mo058 | h | Ajudant fuster. (mà d'obra) | 1.798 | 26.60 | 47.83 |
| % | % | Costos directes complementaris | 2 % | 476.68 | 9.53 |
|  |  | Costos directes |  |  | 486.21 |
