# Porta abatible per a garatge, de panells sandvitx aïllants d'acer galvanitzat

- Propietat de l'arxiu: CYPE INGENIEROS, S.A.
- Format: FIEBDC-3/2002
- Divisa: EUR
- Costos indirectes: 3.00 %
- IVA: 21.00 %

## L Fusteria, manyeria, vidres i proteccions solars

### LG Portes de garatge

#### LGS De panells sandvitx aïllants metàl·lics

**LGS010** U Porta abatible per a garatge, de panells sandvitx aïllants d'acer galvanitzat.
Porta abatible d'una fulla per a garatge, formada per panell sandvitx d'acer galvanitzat amb nucli aïllant d'escuma de poliuretà, de textura acanalada, 300x250 cm, amb acabat prelacat de color blanc, amb bastiment i bastidor de perfils d'acer laminat en fred, soldats entre si i garres per a rebut a obra, amb obertura manual.
Inclou: Col·locació i muntatge del pal de fixació. Instal·lació de la porta de garatge. Muntatge del sistema d'obertura. Muntatge del sistema d'accionament. Repàs i greixatge de mecanismes.
Criteri d'amidament de projecte: Nombre d'unitats previstes, segons documentació gràfica de Projecte.
Criteri de mesura d'obra: Es mesurarà el nombre d'unitats realment executades segons especificacions de Projecte.

| Codi | Ut | Descripció | Rendiment | Preu | Import |
|---|---|---|---|---|---|
| mt26pga020ai | U | Porta abatible d'una fulla per a garatge, formada per panell sandvitx d'acer galvanitzat amb nucli aïllant d'escuma de poliuretà, de textura acanalada, 300x250 cm, amb acabat prelacat de color blanc, amb bastiment i bastidor de perfils d'acer laminat en fred, soldats entre si i garres per a rebut a obra, pal d'acer zincat per a subjecció o fixació a obra, joc de ferramentes de penjar amb passadors de fixació superior i inferior per a la fulla, pany i agafador a dues cares. Segons UNE-EN 13241-1. (material) | 1.000 | 2065.13 | 2065.13 |
| op00ato010 |  | Tornavís. | 1.000 | 0.00 | 0.00 |
| op00tal010 |  | Trepant. | 1.000 | 0.00 | 0.00 |
| op00amo010 |  | Mola o radial. | 1.000 | 0.00 | 0.00 |
| mo020 | h | Oficial 1ª construcció. (mà d'obra) | 0.486 | 28.42 | 13.81 |
| mo113 | h | Peó ordinari construcció. (mà d'obra) | 0.486 | 23.81 | 11.57 |
| mo018 | h | Oficial 1ª serraller. (mà d'obra) | 1.133 | 28.86 | 32.70 |
| mo059 | h | Ajudant serraller. (mà d'obra) | 1.133 | 25.36 | 28.73 |
| % | % | Costos directes complementaris | 2 % | 2151.94 | 43.04 |
|  |  | Costos directes |  |  | 2194.98 |
