# Gelosia de lamel·les d'alumini, sistema "CORTIZO"

- Propietat de l'arxiu: CYPE INGENIEROS, S.A.
- Format: FIEBDC-3/2002
- Divisa: EUR
- Costos indirectes: 3.00 %
- IVA: 21.00 %

## L Fusteria, manyeria, vidres i proteccions solars

### LS Proteccions solars

#### LSZ Gelosies

**LSZ031** m² Gelosia de lamel·les d'alumini, sistema "CORTIZO".
Gelosia fixa amb lamel·les orientables d'alumini, de 120 mm d'amplada, acabat lacat "CORTIZO", col·locades sobre subestructura composta per perfils muntants d'alumini, eixos de pivotació, elements per a fixació de les lamel·les realitzats amb xapa d'alumini d'entre 3 i 6 mm de gruix i marc. Inclús platines per a fixació mitjançant cargolat en obra de fàbrica amb tacs de niló i cargols d'acer.
Inclou: Replanteig. Presentació i anivellació. Resolució de les unions de la subestructura als paraments. Muntatge d'elements complementaris.
Criteri d'amidament de projecte: Superfície mesurada segons documentació gràfica de Projecte, deduint els buits de superfície major de 3 m².
Criteri de mesura d'obra: Es mesurarà la superfície realment executada segons especificacions de Projecte, deduint els buits de superfície major de 3 m².

| Codi | Ut | Descripció | Rendiment | Preu | Import |
|---|---|---|---|---|---|
| mt26aaa033a | U | Ancoratge mecànic amb tac de niló i cargol d'acer galvanitzat, de cap aixamfranat. (material) | 4.000 | 0.29 | 1.16 |
| mt25dcl010Qa | m² | Gelosia fixa, "CORTIZO", formada per una estructura portant de muntants d'alumini sobre la qual es fixen, mitjançant ancoratges especials, lamel·les orientables d'alumini, de 120 mm d'ample, acabat lacat. (material) | 1.000 | 274.78 | 274.78 |
| op00ato010 |  | Tornavís. | 1.000 | 0.00 | 0.00 |
| mo018 | h | Oficial 1ª serraller. (mà d'obra) | 0.485 | 28.86 | 14.00 |
| mo059 | h | Ajudant serraller. (mà d'obra) | 0.485 | 25.36 | 12.30 |
| % | % | Costos directes complementaris | 2 % | 302.24 | 6.04 |
|  |  | Costos directes |  |  | 308.28 |
