# Vidre tallafocs "CONTROL GLASS ACÚSTICO Y SOLAR"

- Propietat de l'arxiu: CYPE INGENIEROS, S.A.
- Format: FIEBDC-3/2002
- Divisa: EUR
- Costos indirectes: 3.00 %
- IVA: 21.00 %

## L Fusteria, manyeria, vidres i proteccions solars

### LV Vidres

#### LVG Tallafocs

**LVG010** m² Vidre tallafocs "CONTROL GLASS ACÚSTICO Y SOLAR".
Vidre tallafocs Pyroguard Rapide "CONTROL GLASS ACÚSTICO Y SOLAR", 7 mm de gruix total, fixat sobre fusteria homologada. Inclús massilla intumescent amb propietats ignífugues, per closa de juntes.
Criteri de valoració econòmica: El preu no inclou la fusteria.
Inclou: Col·locació i fixació de les fulles de vidre. Segellat de junts. Senyalització de les fulles.
Criteri d'amidament de projecte: Superfície de fusteria a envidrar, segons documentació gràfica de Projecte, incloent en cada fulla vidriera les dimensions del bastidor.
Criteri de mesura d'obra: S'amidarà la superfície realment executada segons especificacions de Projecte, sumant, per a cadascuna de les peces, la superfície resultant d'arrodonir per excés cadascuna de les seves arestes a múltiples de 30 mm.

| Codi | Ut | Descripció | Rendiment | Preu | Import |
|---|---|---|---|---|---|
| mt21vcf010aga | m² | Vidre tallafocs Pyroguard Rapide "CONTROL GLASS ACÚSTICO Y SOLAR", 7 mm de gruix total; classificació de prestacions 2B2, segons UNE-EN 12600 i resistència al foc EW30, segons UNE-EN 13501-1. (material) | 1.006 | 313.60 | 315.48 |
| mt41phi040a | U | Cartutx de 310 ml de massilla intumescent, color gris antracita, per a segellat de junts i obertures. (material) | 0.300 | 27.86 | 8.36 |
| mt21vva021 | U | Material auxiliar per la col·locació de vidres. (material) | 1.000 | 1.26 | 1.26 |
| mo055 | h | Oficial 1ª vidrier. (mà d'obra) | 0.420 | 29.58 | 12.42 |
| mo110 | h | Ajudant vidrier. (mà d'obra) | 0.420 | 28.46 | 11.95 |
| % | % | Costos directes complementaris | 2 % | 349.47 | 6.99 |
|  |  | Costos directes |  |  | 356.46 |
