# Aïllament tèrmic en cambres d'aire de tancament de doble full de fàbrica, per injecció des de l'interior

- Propietat de l'arxiu: CYPE INGENIEROS, S.A.
- Format: FIEBDC-3/2002
- Divisa: EUR
- Costos indirectes: 3.00 %
- IVA: 21.00 %

## N Aïllaments e impermeabilitzacions

### NA Aïllaments tèrmics

#### NAE Injecció i insuflació

**NAE010** m² Aïllament tèrmic en cambres d'aire de tancament de doble full de fàbrica, per injecció des de l'interior.
Aïllament tèrmic en tancaments de doble full de fàbrica, reomplint l'interior de la càmera d'aire de 40 mm de gruix mitjà, per injecció, des de l'interior, d'escuma de poliuretà de baixa densitat, densitat 18 kg/m³ i conductivitat tèrmica 0,035 W/(mK).
Inclou: Inspecció endoscòpica de la cambra d'aire. Replanteig i realització de les perforacions en el parament. Protecció dels elements de l'entorn que puguin veure's afectats durant els treballs d'injecció. Injecció de l'aïllament. Tapat dels trepants. Neteja final.
Criteri d'amidament de projecte: Superfície mesurada segons documentació gràfica de Projecte.
Criteri de mesura d'obra: Es mesurarà la superfície realment executada segons especificacions de Projecte.

| Codi | Ut | Descripció | Rendiment | Preu | Import |
|---|---|---|---|---|---|
| mt16pop020c | m² | Escuma de poliuretà injectada "in situ", densitat 18 kg/m³, conductivitat tèrmica 0,035 W/(mK), Euroclasse F de reacció al foc segons UNE-EN 13501-1, segons UNE-EN 14315-1; per al reomplert de càmera d'aire de 40 mm de gruix mitjà, en tancaments de doble full de fàbrica. (material) | 1.000 | 2.96 | 2.96 |
| mt28mop190b | kg | Morter de ciment, tipus GP CSIII W2, segons UNE-EN 998-1, per a ús en exteriors, color gris, compost per ciment d'alta resistència, àrids seleccionats i altres additius, subministrat en sacs. (material) | 0.600 | 0.13 | 0.08 |
| mq08mpa040 | h | Maquinària per a injecció d'aïllament en cambres d'aire. (maquinària) | 0.080 | 12.84 | 1.03 |
| op00tal010 |  | Trepant. | 1.000 | 0.00 | 0.00 |
| mo030 | h | Oficial 1ª aplicador de productes aïllants. (mà d'obra) | 0.092 | 25.57 | 2.35 |
| mo068 | h | Ajudant aplicador de productes aïllants. (mà d'obra) | 0.092 | 22.73 | 2.09 |
| % | % | Costos directes complementaris | 2 % | 8.51 | 0.17 |
|  |  | Costos directes |  |  | 8.68 |
