# Aïllament tèrmic per l'interior de cobertes inclinades sobre espai no habitable

- Propietat de l'arxiu: CYPE INGENIEROS, S.A.
- Format: FIEBDC-3/2002
- Divisa: EUR
- Costos indirectes: 3.00 %
- IVA: 21.00 %

## N Aïllaments e impermeabilitzacions

### NA Aïllaments tèrmics

#### NAQ Cobertes

**NAQ030** m² Aïllament tèrmic per l'interior de cobertes inclinades sobre espai no habitable, format per feltre aïllant de llana mineral, segons UNE-EN 13162, revestit per una de les seves cares amb un complex de paper kraft amb polietilè que actua com a barrera de vapor, de 80 mm d'espessor, resistència tèrmica 2 m²K/W, conductivitat tèrmica 0,042 W/(mK), col·locat a topall, simplement recolzat. Inclús cinta autoadhesiva per a segellat de junts.
Aïllament tèrmic per l'interior de cobertes inclinades sobre espai no habitable, format per feltre aïllant de llana mineral, segons UNE-EN 13162, revestit per una de les seves cares amb un complex de paper kraft amb polietilè que actua com a barrera de vapor, de 80 mm d'espessor, resistència tèrmica 2 m²K/W, conductivitat tèrmica 0,042 W/(mK), col·locat a topall, simplement recolzat. Inclús cinta autoadhesiva per a segellat de junts.
Inclou: Neteja del supradós del sostre. Tall i ajust de l'aïllament. Col·locació de l'aïllament.
Criteri d'amidament de projecte: Superfície mesurada segons documentació gràfica de Projecte.
Criteri de mesura d'obra: Es mesurarà la superfície realment executada segons especificacions de Projecte.

| Codi | Ut | Descripció | Rendiment | Preu | Import |
|---|---|---|---|---|---|
| mt16lra040a | m² | Feltre aïllant de llana mineral, segons UNE-EN 13162, revestit per una de les seves cares amb un complex de paper kraft amb polietilè que actua com a barrera de vapor, de 80 mm d'espessor, resistència tèrmica 2 m²K/W, conductivitat tèrmica 0,042 W/(mK). (material) | 1.100 | 5.03 | 5.53 |
| mt16aaa030 | m | Cinta autoadhesiva per closa de juntes. (material) | 1.000 | 0.30 | 0.30 |
| mo054 | h | Oficial 1ª muntador d'aïllaments. (mà d'obra) | 0.090 | 25.83 | 2.32 |
| mo101 | h | Ajudant muntador d'aïllaments. (mà d'obra) | 0.090 | 22.78 | 2.05 |
| % | % | Costos directes complementaris | 2 % | 10.20 | 0.20 |
|  |  | Costos directes |  |  | 10.40 |
