# Aïllament tèrmic i revestiment mineral de façanes

- Propietat de l'arxiu: CYPE INGENIEROS, S.A.
- Format: FIEBDC-3/2002
- Divisa: EUR
- Costos indirectes: 3.00 %
- IVA: 21.00 %

## N Aïllaments e impermeabilitzacions

### NA Aïllaments tèrmics

#### NAR Sistemes d'aïllament mineral de façanes

**NAR020** m² Aïllament tèrmic i revestiment mineral de façanes, per la seva cara exterior, amb el sistema Thermocal "DBBLOK", format per una capa de morter d'enlluït aïllant tèrmic i acústic, Thermocal, de 20 mm d'espessor, aplicat mitjançant projecció mecànica amb un rendiment de 15 kg/m², i una capa de morter monocapa de calç, Ibercal Master 450 Thermo, acabat remolinat, color a escollir, de 10 mm d'espessor.
Aïllament tèrmic i revestiment mineral de façanes, per la seva cara exterior, amb el sistema Thermocal "DBBLOK", format per: una capa de morter d'enlluït aïllant tèrmic i acústic, Thermocal, compost de calç, perlita expandida, vermiculita exfoliada i microesferes buides de vidre, de 20 mm d'espessor, aplicat mitjançant projecció mecànica amb un rendiment de 15 kg/m²; i una capa de morter monocapa de calç, Ibercal Master 450 Thermo, compost de calç hidràulica natural, calç hidratada d'alt contingut en calci, sorra de sílice, calcites cristal·litzades, minerals lleugers, pigments inorgànics i additius especials, acabat remolinat, color a escollir, de 10 mm d'espessor. Inclús p/p de preparació de la superfície suport, formació de junts, racons, mestres, arestes, queixals, brancals i llindes i acabats en les trobades amb paraments, revestiments o altres elements rebuts en la seva superfície.
Inclou: Preparació de la superfície suport. Resolució dels punts singulars. Aplicació del morter base. Aplicación de la capa d'acabat amb morter decoratiu.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt28mai010 | l | Morter d'acabat, aïllant tèrmic i acústic, hidròfug i transpirable, Thermocal "DBBLOK", compost de calç, perlita expandida, vermiculita exfoliada i microesferes buides de vidre, tipus GP CSIII W2 T1, segons UNE-EN 998-1, densitat 455 kg/m³, calor específic 823 J/kgK i conductivitat tèrmica 0,068 W/(mK); per a aplicar mitjançant projecció mecànica. (material) | 15.000 | 0.82 | 12.30 |
| mt28mon030 | m | Rivet de PVC. (material) | 0.750 | 0.35 | 0.26 |
| mt28mon050 | m | Perfil de PVC rígid per a formació d'arestes a revestiments de morter monocapa. (material) | 1.250 | 0.37 | 0.46 |
| mt28moi010 | kg | Morter monocapa de calç, Ibercal Master 450 Thermo "DBBLOK", compost de calç hidràulica natural, calç hidratada d'alt contingut en calci, sorra de sílice, calcites cristal·litzades, minerals lleugers, pigments inorgànics i additius especials, tipus OC CSII W2, segons UNE-EN 998-1; per a aplicar manualment o mitjançant projecció mecànica, com acabat decoratiu de l'enlluït. (material) | 9.500 | 0.79 | 7.51 |
| mo039 | h | Oficial 1ª revocador. (mà d'obra) | 0.441 | 23.30 | 10.28 |
| mo079 | h | Ajudant revocador. (mà d'obra) | 0.441 | 20.68 | 9.12 |
| mo111 | h | Peó especialitzat revocador. (mà d'obra) | 0.382 | 20.55 | 7.85 |
| % | % | Costos directes complementaris | 2 % | 47.78 | 0.96 |
|  |  | Costos directes |  |  | 48.74 |
