# Pastilla antivibració de cautxú, de 50x50x25 mm i 100 kg de càrrega màxima

- Propietat de l'arxiu: CYPE INGENIEROS, S.A.
- Format: FIEBDC-3/2002
- Divisa: EUR
- Costos indirectes: 3.00 %
- IVA: 21.00 %

## N Aïllaments e impermeabilitzacions

### NB Aïllaments acústics

#### NBI Amortidors i elements antivibració

**NBI010** U Pastilla antivibració de cautxú, de 50x50x25 mm i 100 kg de càrrega màxima.
Pastilla antivibració de cautxú, de 50x50x25 mm i 100 kg de càrrega màxima.
Inclou: Replanteig. Col·locació de la pastilla antivibració.
Criteri d'amidament de projecte: Nombre d'unitats previstes, segons documentació gràfica de Projecte.
Criteri de mesura d'obra: Es mesurarà el nombre d'unitats realment executades segons especificacions de Projecte.

| Codi | Ut | Descripció | Rendiment | Preu | Import |
|---|---|---|---|---|---|
| mt16avg010a | U | Pastilla antivibració de cautxú, de 50x50x25 mm i 100 kg de càrrega màxima. (material) | 1.000 | 1.15 | 1.15 |
| mo054 | h | Oficial 1ª muntador d'aïllaments. (mà d'obra) | 0.119 | 24.57 | 2.92 |
| mo101 | h | Ajudant muntador d'aïllaments. (mà d'obra) | 0.119 | 21.14 | 2.52 |
| % | % | Costos directes complementaris | 2 % | 6.59 | 0.13 |
|  |  | Costos directes |  |  | 6.72 |
