# Drenatge sota solera en contacte amb el terreny, amb làmines nodulars amb geotèxtil

- Propietat de l'arxiu: CYPE INGENIEROS, S.A.
- Format: FIEBDC-3/2002
- Divisa: EUR
- Costos indirectes: 3.00 %
- IVA: 21.00 %

## N Aïllaments e impermeabilitzacions

### ND Drenatges

#### NDS Soleres en contacte amb el terreny

**NDS020** m² Drenatge sota solera en contacte amb el terreny, amb làmines nodulars amb geotèxtil.
Drenatge sota solera en contacte amb el terreny, amb làmina drenant i filtrant d'estructura nodular de polietilè d'alta densitat (PEAD/HDPE), Danodren H25 Plus "DANOSA", amb nòduls de 7,5 mm d'altura, amb geotèxtil de polipropilè incorporat, col·locada amb cavalcaments a la base de la solera, sobre el terreny; preparada per rebre directament el formigó de la solera.
Inclou: Neteja i preparació de la superfície. Col·locació de la làmina drenant i filtrant. Resolució de punts singulars.
Criteri d'amidament de projecte: Superfície mesurada segons documentació gràfica de Projecte.
Criteri de mesura d'obra: Es mesurarà la superfície realment executada segons especificacions de Projecte, incloent els lliuraments i els solapes.

| Codi | Ut | Descripció | Rendiment | Preu | Import |
|---|---|---|---|---|---|
| mt14gdd010nc | m² | Làmina drenant i filtrant d'estructura nodular de polietilè d'alta densitat (PEAD/HDPE), Danodren H25 Plus "DANOSA", amb nòduls de 7,5 mm d'altura, amb geotèxtil de polipropilè incorporat, resistència a la compressió 350 kN/m² segons UNE-EN ISO 604 i capacitat de drenatge 0,58 l/(s·m). (material) | 1.120 | 7.23 | 8.10 |
| mo029 | h | Oficial 1ª aplicador de làmines impermeabilitzants. (mà d'obra) | 0.058 | 25.57 | 1.48 |
| mo067 | h | Ajudant aplicador de làmines impermeabilitzants. (mà d'obra) | 0.058 | 22.73 | 1.32 |
| % | % | Costos directes complementaris | 2 % | 10.90 | 0.22 |
|  |  | Costos directes |  |  | 11.12 |
