# Làmina de difusió variable

- Propietat de l'arxiu: CYPE INGENIEROS, S.A.
- Format: FIEBDC-3/2002
- Divisa: EUR
- Costos indirectes: 3.00 %
- IVA: 21.00 %

## N Aïllaments e impermeabilitzacions

### NE Estanquitat

#### NEL Làmines per al control del vapor

**NEL030** m² Làmina de difusió variable.
Làmina de difusió variable de poliamida, amb armadura de polipropilè, de 0,2 mm d'espessor i 80 g/m², de 0,2 a 5 m de gruix d'aire equivalent enfront de la difusió de vapor d'aigua, segons UNE-EN 1931, permeabilitat a l'aire 0,002 m³/h·m² a 50 Pa, Euroclasse E de reacció al foc segons UNE-EN 13501-1; col·locada per l'interior de la coberta inclinada amb un pendent mig de l'aiguavés de fins al 30%. Inclús cola per al segellat de trobades, grapes i cinta autoadhesiva per a segellat de junts.
Inclou: Neteja i preparació de la superfície. Tall i preparació. Segellat de trobades. Fixació. Tall de la cinta de segellat. Col·locació de la cinta de segellat.
Criteri d'amidament de projecte: Superfície mesurada segons documentació gràfica de Projecte.
Criteri de mesura d'obra: Es mesurarà la superfície realment executada segons especificacions de Projecte.

| Codi | Ut | Descripció | Rendiment | Preu | Import |
|---|---|---|---|---|---|
| mt15pdr190a | m² | Làmina de difusió variable de poliamida, amb armadura de polipropilè, de 0,2 mm d'espessor i 80 g/m², de 0,2 a 5 m de gruix d'aire equivalent enfront de la difusió de vapor d'aigua, segons UNE-EN 1931, permeabilitat a l'aire 0,002 m³/h·m² a 50 Pa, Euroclasse E de reacció al foc segons UNE-EN 13501-1, rang de temperatura de treball de -20 a 80°C, subministrada en rotllos de 1,50x50 m, segons UNE-EN 13984. (material) | 1.200 | 6.81 | 8.17 |
| mt15pdr300c | U | Grapa, d'acer galvanitzat, de 8 mm d'altura; per a la fixació de làmines per al control del vapor. (material) | 5.000 | 0.02 | 0.10 |
| mt15pdr050c | m | Cinta autoadhesiva, de polietilè, amb adhesiu acrílic sense dissolvents, armadura de polietilè i pel·lícula de separació de paper siliconat, de 0,34 mm d'espessor i 60 mm d'amplada, rang de temperatura de treball de -40 a 80°C, per al segellat en les trobades dels panells i per a la fixació i el segellat de làmines impermeabilitzants i per al control del vapor, subministrada en rotllos de 25 m de longitud. (material) | 1.020 | 1.53 | 1.56 |
| mt15pdr310a | U | Cartutx de 310 ml de cola, a base de polímers en dispersió aquosa, sense dissolvents; per al segellat de làmines per al control del vapor. (material) | 0.170 | 13.81 | 2.35 |
| mo054 | h | Oficial 1ª muntador d'aïllaments. (mà d'obra) | 0.056 | 28.39 | 1.59 |
| mo101 | h | Ajudant muntador d'aïllaments. (mà d'obra) | 0.028 | 24.46 | 0.68 |
| % | % | Costos directes complementaris | 2 % | 14.45 | 0.29 |
|  |  | Costos directes |  |  | 14.74 |
