# Capa separadora en coberta plana: geotèxtil no teixit

- Propietat de l'arxiu: CYPE INGENIEROS, S.A.
- Format: FIEBDC-3/2002
- Divisa: EUR
- Costos indirectes: 3.00 %
- IVA: 21.00 %

## N Aïllaments e impermeabilitzacions

### NG Geosintètics

#### NGU Cobertes planes

**NGU010** m² Capa separadora en coberta plana: geotèxtil no teixit.
Capa separadora en coberta plana: geotèxtil no teixit sintètic, termosoldat, de polipropilè-polietilè, GEOFIM PP 125-15 "CHOVA", de 125 g/m², Col·locació en obra: amb cavalcaments, directament sota la capa de protecció.
Inclou: Col·locació de la capa separadora.
Criteri d'amidament de projecte: Superfície mesurada segons documentació gràfica de Projecte.
Criteri de mesura d'obra: Es mesurarà la superfície realment executada segons especificacions de Projecte, incloent els lliuraments i els solapes.

| Codi | Ut | Descripció | Rendiment | Preu | Import |
|---|---|---|---|---|---|
| mt14gsa010kh | m² | Geotèxtil no teixit sintètic, termosoldat, de polipropilè-polietilè, GEOFIM PP 125-15 "CHOVA", de 125 g/m². (material) | 1.100 | 0.83 | 0.91 |
| mo029 | h | Oficial 1ª aplicador de làmines impermeabilitzants. (mà d'obra) | 0.023 | 24.51 | 0.56 |
| mo067 | h | Ajudant aplicador de làmines impermeabilitzants. (mà d'obra) | 0.046 | 21.77 | 1.00 |
| % | % | Costos directes complementaris | 2 % | 2.47 | 0.05 |
|  |  | Costos directes |  |  | 2.52 |
