# Impermeabilització de ampit amb làmines de poliolefines

- Propietat de l'arxiu: CYPE INGENIEROS, S.A.
- Format: FIEBDC-3/2002
- Divisa: EUR
- Costos indirectes: 3.00 %
- IVA: 21.00 %

## N Aïllaments e impermeabilitzacions

### NI Impermeabilitzacions

#### NIF Façanes

**NIF030** m Impermeabilització de ampit amb làmines de poliolefines.
Impermeabilització de ampit amb làmina impermeabilitzant flexible tipus EVAC, de 380 mm d'amplada, composta d'un doble full de poliolefina termoplàstica amb acetat de vinil etilè, amb ambdues cares revestides de fibres de polièster no teixides, de 0,8 mm d'espessor i 625 g/m², tipus monocapa, totalment adherida al suport amb adhesiu cimentós millorat, C2 E, preparada per a rebre directament sobre ella el bimbell.
Criteri de valoració econòmica: El preu no inclou l'escopidor.
Inclou: Neteja i preparació de la superfície. Aplicació de l'adhesiu cimentós. Col·locació de la impermeabilització.
Criteri d'amidament de projecte: Longitud mesurada segons documentació gràfica de Projecte.
Criteri de mesura d'obra: Es mesurarà la longitud realment executada segons especificacions de Projecte.

| Codi | Ut | Descripció | Rendiment | Preu | Import |
|---|---|---|---|---|---|
| mt09mcr250a | kg | Adhesiu cimentós millorat, C2 E, amb temps obert ampliat, segons UNE-EN 12004, per a la fixació de geomembranes, compost per ciments especials, àrids seleccionats i resines sintètiques. (material) | 0.620 | 0.70 | 0.43 |
| mt15rev040cg | m | Banda de reforç per a làmina impermeabilitzant flexible tipus EVAC, de 380 mm d'amplada, composta d'un doble full de poliolefina termoplàstica amb acetat de vinil etilè, amb ambdues cares revestides de fibres de polièster no teixides, de 0,8 mm d'espessor i 625 g/m², subministrada en rotllos de 30 m de longitud. (material) | 1.050 | 7.67 | 8.05 |
| op00pis010 |  | Pistola d'aire calent per a soldadura de materials termoplàstics. | 1.000 | 0.00 | 0.00 |
| mo029 | h | Oficial 1ª aplicador de làmines impermeabilitzants. (mà d'obra) | 0.156 | 29.67 | 4.63 |
| mo067 | h | Ajudant aplicador de làmines impermeabilitzants. (mà d'obra) | 0.156 | 26.39 | 4.12 |
| % | % | Costos directes complementaris | 2 % | 17.23 | 0.34 |
|  |  | Costos directes |  |  | 17.57 |
