# Impermeabilització de cobertes planes

- Propietat de l'arxiu: CYPE INGENIEROS, S.A.
- Format: FIEBDC-3/2002
- Divisa: EUR
- Costos indirectes: 3.00 %
- IVA: 21.00 %

## N Aïllaments e impermeabilitzacions

### NI Impermeabilitzacions

#### NIG Cobertes, galeries i balcons

**NIG260** m² Impermeabilització de cobertes planes, realitzada mitjançant el sistema "ESTIL GURÚ", format per làmina impermeabilitzant flexible tipus EVAC, WATER-STOP "ESTIL GURÚ", composta d'un doble full de poliolefina termoplàstica amb acetat de vinil etilè, amb ambdues cares revestides de fibres de polièster i polipropilè no teixides, de 0,57 mm d'espessor i 270 g/m², fixada al suport amb adhesiu cimentós millorat, C2 estès amb plana dentada. Inclús complements de reforç en tractament de punts singulars amb massilla adhesiva elàstica incolora, W-S MASTIC.
Impermeabilització de cobertes planes, realitzada mitjançant el sistema "ESTIL GURÚ", format per làmina impermeabilitzant flexible tipus EVAC, WATER-STOP "ESTIL GURÚ", composta d'un doble full de poliolefina termoplàstica amb acetat de vinil etilè, amb ambdues cares revestides de fibres de polièster i polipropilè no teixides, de 0,57 mm d'espessor i 270 g/m², fixada al suport amb adhesiu cimentós millorat, C2 estès amb plana dentada. Inclús complements de reforç en tractament de punts singulars amb massilla adhesiva elàstica incolora, W-S MASTIC.
Inclou: Col·locació de la impermeabilització. Resolució dels punts singulars. Segellat de junts.
Criteri d'amidament de projecte: Superfície mesurada en projecció horitzontal, segons documentació gràfica de Projecte, des de les cares interiors dels ampits o plastrons perimetrals que la limiten.
Criteri de mesura d'obra: Es mesurarà, en projecció horitzontal, la superfície realment executada segons especificacions de Projecte, des de les cares interiors dels ampits o plastrons perimetrals que la limiten.

| Codi | Ut | Descripció | Rendiment | Preu | Import |
|---|---|---|---|---|---|
| mt09mcr021m | kg | Adhesiu cimentós millorat, C2 segons UNE-EN 12004, color gris. (material) | 2.200 | 0.41 | 0.90 |
| mt15reg010c | m² | Làmina impermeabilitzant flexible tipus EVAC, WATER-STOP "ESTIL GURÚ", composta d'un doble full de poliolefina termoplàstica amb acetat de vinil etilè, amb ambdues cares revestides de fibres de polièster i polipropilè no teixides, de 0,57 mm d'espessor i 270 g/m², subministrada en rotllos de 20 m de longitud i 2 m d'amplada, segons UNE-EN 13956. (material) | 1.030 | 12.52 | 12.90 |
| mt15reg040a | U | Cartutx de massilla adhesiva elàstica incolora, W-S MASTIC "ESTIL GURÚ", a base de polímers híbrids neutres (MS), de 290 ml. (material) | 0.100 | 14.70 | 1.47 |
| mo029 | h | Oficial 1ª aplicador de làmines impermeabilitzants. (mà d'obra) | 0.144 | 25.08 | 3.61 |
| mo067 | h | Ajudant aplicador de làmines impermeabilitzants. (mà d'obra) | 0.144 | 22.78 | 3.28 |
| % | % | Costos directes complementaris | 2 % | 22.16 | 0.44 |
|  |  | Costos directes |  |  | 22.60 |
