# Impermeabilització de junt de dilatació. Sistema "PANTALLAX"

- Propietat de l'arxiu: CYPE INGENIEROS, S.A.
- Format: FIEBDC-3/2002
- Divisa: EUR
- Costos indirectes: 3.00 %
- IVA: 21.00 %

## N Aïllaments e impermeabilitzacions

### NI Impermeabilitzacions

#### NIJ Junts

**NIJ040** m Impermeabilització de junt de dilatació. Sistema "PANTALLAX".
Impermeabilització de junt de dilatació en llosa de fonamentació, per sota del nivell freàtic. Sistema "PANTALLAX", format per sistema Geoben "PANTALLAX", geocompost de bentonita de sodi, de 6 mm d'espessor, sobre el formigó de neteja, en horitzontal, i a l'espai del junt, en vertical, ocupant tot el gruix de la llosa, una vegada desencofrada la llosa d'un dels costats; obertura d'encaixonat de 3-5x25 cm; col·locació de sistema Hypal format per banda elàstica impermeable, de polietilè clorosulfonat, de 20 cm d'amplada i 2 mm de gruix, amb perforacions en tota la seva longitud per incrementar l'adherència i morter de tres components a base de resina epoxi; i segellat de junt, sistema Mortar, amb morter per a reparació i impermeabilització, (rendiment: 18 kg/m).
Inclou: Estesa i fixació de la manta. Obertura del encaixonat. Col·locació de la membrana. Aplicació de la impermeabilització.
Criteri d'amidament de projecte: Longitud mesurada segons documentació gràfica de Projecte.
Criteri de mesura d'obra: Es mesurarà la longitud realment executada segons especificacions de Projecte.

| Codi | Ut | Descripció | Rendiment | Preu | Import |
|---|---|---|---|---|---|
| mt15ppi050a | m² | Geocompost de bentonita de sodi, de 6 mm d'espessor, format per un geotèxtil no teixit de polipropilè, de 200 g/m², 5,3 kg/m² de grànuls de bentonita de sodi natural i un geotèxtil teixit de polipropilè, de 110 g/m², per a sistema Geoben "PANTALLAX", apte per a ús en ambients salins. (material) | 1.600 | 8.25 | 13.20 |
| mt15ppi030a | m² | Banda elàstica impermeable, de polietilè clorosulfonat, de 20 cm d'amplada i 2 mm de gruix, amb perforacions en tota la seva longitud per incrementar l'adherència; per a segellat de junts de dilatació, sistema Hypal "PANTALLAX". (material) | 0.200 | 85.00 | 17.00 |
| mt15ppi040a | kg | Morter de tres components a base de resina epoxi; per a segellat de junts de dilatació, sistema Hypal "PANTALLAX". (material) | 1.220 | 12.13 | 14.80 |
| mt09rev030a | kg | Morter per a reparació i impermeabilització de superfícies, sistema Mortar "PANTALLAX". (material) | 18.000 | 0.90 | 16.20 |
| mo032 | h | Oficial 1ª aplicador de productes impermeabilitzants. (mà d'obra) | 1.019 | 29.67 | 30.23 |
| mo070 | h | Ajudant aplicador de productes impermeabilitzants. (mà d'obra) | 1.019 | 26.39 | 26.89 |
| % | % | Costos directes complementaris | 2 % | 118.32 | 2.37 |
|  |  | Costos directes |  |  | 120.69 |
