# Aïllament tèrmic reflectiu de sòls flotants

- Propietat de l'arxiu: CYPE INGENIEROS, S.A.
- Format: FIEBDC-3/2002
- Divisa: EUR
- Costos indirectes: 3.00 %
- IVA: 21.00 %

## N Aïllaments e impermeabilitzacions

### NR Aïllaments tèrmics reflexius

#### NRL Sòls flotants

**NRL010** m² Aïllament tèrmic reflectiu de sòls flotants.
Aïllament tèrmic reflectiu de sòls flotants, format per complex multicapa Termoplane "WÜRTH", de 8 mm de gruix total, amb una emissivitat de 0,12, una resistència tèrmica intrínseca (sense cambra d'aire) de 1,33 m²K/W i una conductivitat tèrmica de 0,023 W/(mK), simplement recolzat. Inclús cinta autoadhesiva "WÜRTH" per closa de juntes.
Inclou: Neteja i preparació de la superfície suport. Replanteig i tall de l'aïllament. Col·locació de l'aïllament. Segellat de junts.
Criteri d'amidament de projecte: Superfície mesurada segons documentació gràfica de Projecte.
Criteri de mesura d'obra: Es mesurarà la superfície realment executada segons especificacions de Projecte.

| Codi | Ut | Descripció | Rendiment | Preu | Import |
|---|---|---|---|---|---|
| mt16arw010rff | m² | Complex multicapa Termoplane "WÜRTH", compost d'una capa d'escuma de polietilè, una làmina d'alumini amb tractament anticorrosió, un film alveolar de polietilè i una làmina de polietilè de baixa densitat (LDPE), de 8 mm de gruix total, amb una emissivitat de 0,12, una resistència tèrmica intrínseca (sense cambra d'aire) de 1,33 m²K/W i una conductivitat tèrmica de 0,023 W/(mK), subministrat en rotllos de 1,20x25 m. (material) | 1.100 | 5.13 | 5.64 |
| mt16arw100m | m | Cinta autoadhesiva "WÜRTH", d'alumini, amb adhesiu acrílic, de 0,03 mm d'espessor i 50 mm d'amplada, per closa de juntes. (material) | 0.450 | 0.35 | 0.16 |
| mo054 | h | Oficial 1ª muntador d'aïllaments. (mà d'obra) | 0.115 | 26.41 | 3.04 |
| mo101 | h | Ajudant muntador d'aïllaments. (mà d'obra) | 0.058 | 22.73 | 1.32 |
| % | % | Costos directes complementaris | 2 % | 10.16 | 0.20 |
|  |  | Costos directes |  |  | 10.36 |
