# Condicionament acústic, amb panells autoportants suspesos del forjat. Sistema "ROCKFON"

- Propietat de l'arxiu: CYPE INGENIEROS, S.A.
- Format: FIEBDC-3/2002
- Divisa: EUR
- Costos indirectes: 3.00 %
- IVA: 21.00 %

## N Aïllaments e impermeabilitzacions

### NT Condicionament acústic

#### NTD Forjats

**NTD015** m² Condicionament acústic, amb panells autoportants suspesos del forjat. Sistema "ROCKFON".
Condicionament acústic, situat a una altura menor de 4 m. Sistema Rockfon System Universal Baffle "ROCKFON" format per: ESTRUCTURA: perfils guia horitzontals fixats al forjat o element suport amb ancoratges directes; PANELLS: panells acústics autoportantes de llana mineral, model Rockfon Universal Baffle 4F "ROCKFON", de 1200x600x50 mm encaixats en els perfils amb kits de muntatge Rockfon Baffle. Inclús fixacions per a l'ancoratge dels perfils.
Inclou: Neteja i preparació de la superfície suport. Replanteig dels eixos de la trama modular. Senyalització dels punts d'ancoratge al forjat o element de suport. Fixació dels perfils. Col·locació dels panells.
Criteri d'amidament de projecte: Superfície mesurada segons documentació gràfica de Projecte.
Criteri de mesura d'obra: Es mesurarà la superfície realment executada segons especificacions de Projecte.

| Codi | Ut | Descripció | Rendiment | Preu | Import |
|---|---|---|---|---|---|
| mt12psg220 | U | Fixació composta per tac i cargol 5x27. (material) | 3.330 | 0.06 | 0.20 |
| mt12pfr020j | m | Perfil guia horitzontal Riel De Soporte Rockfon Baffle "ROCKFON", color plata. (material) | 3.330 | 10.05 | 33.47 |
| mt12par210n | U | Kit de muntatge Rockfon Baffle "ROCKFON", format per un clip de fixació i un pern M6; per a la fixació de panells de llana de roca Rockfon Universal Baffle. (material) | 5.560 | 1.89 | 10.51 |
| mt16par131kaa | U | Panell acústic autoportant de llana mineral, model Rockfon Universal Baffle 4F "ROCKFON", de 1200x600x50 mm, revestit per les dues cares amb un vel mineral de color Blanco i amb dos dels seus cantells revestits amb un marc metàl·lic, color Blanco, Euroclasse A2-s1, d0 de reacció al foc segons UNE-EN 13501-1. (material) | 2.780 | 68.03 | 189.12 |
| op00tal010 |  | Trepant. | 1.000 | 0.00 | 0.00 |
| op00ato010 |  | Tornavís. | 1.000 | 0.00 | 0.00 |
| mo054 | h | Oficial 1ª muntador d'aïllaments. (mà d'obra) | 0.360 | 30.63 | 11.03 |
| mo101 | h | Ajudant muntador d'aïllaments. (mà d'obra) | 0.060 | 26.39 | 1.58 |
| % | % | Costos directes complementaris | 2 % | 245.91 | 4.92 |
|  |  | Costos directes |  |  | 250.83 |
