# Aïllament tèrmic en cambres d'aire de tancament, per insuflació, des de l'interior, de nòduls de buata de cel·lulosa

- Propietat de l'arxiu: CYPE INGENIEROS, S.A.
- Format: FIEBDC-3/2002
- Divisa: EUR
- Costos indirectes: 3.00 %
- IVA: 21.00 %

## N Aïllaments e impermeabilitzacions

### NV Aïllaments tèrmics d'origen vegetal

#### NVE Injecció i insuflació

**NVE050** m² Aïllament tèrmic en cambres d'aire de tancament, per insuflació, des de l'interior, de nòduls de buata de cel·lulosa.
Aïllament tèrmic en tancament d'entramat lleuger de fusta, reomplint l'interior de la càmera d'aire de 80 mm de gruix mitjà, per insuflació, des de l'interior, de nòduls de buata de cel·lulosa, compostos per un 88% de paper de diari seleccionat i un 12% d'additius, densitat entre 45 i 50 kg/m³ i conductivitat tèrmica 0,040 W/(mK). Inclús cinta autoadhesiva, de 15 cm d'amplada, per al tapat dels forats executats en el parament.
Inclou: Inspecció endoscòpica de la cambra d'aire. Replanteig i realització de les perforacions en el parament. Protecció dels elements de l'entorn que puguin veure's afectats durant els treballs d'insuflació. Insuflació de l'aïllament. Copejament del parament per facilitar l'assentament de l'aïllant. Tapat dels trepants. Neteja final.
Criteri d'amidament de projecte: Superfície mesurada segons documentació gràfica de Projecte.
Criteri de mesura d'obra: Es mesurarà la superfície realment executada segons especificacions de Projecte.

| Codi | Ut | Descripció | Rendiment | Preu | Import |
|---|---|---|---|---|---|
| mt16fce020b | kg | Nòduls de buata de cel·lulosa, compostos per un 88% de paper de diari seleccionat i un 12% d'additius, densitat entre 45 i 50 kg/m³ i conductivitat tèrmica 0,04 W/(mK), Euroclasse B-s2, d0 de reacció al foc segons UNE-EN 13501-1, per a reblert de càmeres per insuflació. (material) | 4.200 | 1.36 | 5.71 |
| mt15sbi010c | m | Cinta autoadhesiva, de geotèxtil no teixit de polipropilè, amb adhesiu acrílic sense dissolvents i pel·lícula de separació de paper siliconat, de 15 cm d'amplada, rang de temperatura de treball de -40 a 90°C, per a aplicar en interiors i exteriors, subministrada en rotllos de 30 m de longitud. (material) | 0.150 | 2.13 | 0.32 |
| mq08mpa010 | h | Maquinària per a insuflació d'aïllament en cambres d'aire. (maquinària) | 0.183 | 14.56 | 2.66 |
| op00tal010 |  | Trepant. | 1.000 | 0.00 | 0.00 |
| mo030 | h | Oficial 1ª aplicador de productes aïllants. (mà d'obra) | 0.211 | 25.57 | 5.40 |
| mo068 | h | Ajudant aplicador de productes aïllants. (mà d'obra) | 0.223 | 22.73 | 5.07 |
| % | % | Costos directes complementaris | 2 % | 19.16 | 0.38 |
|  |  | Costos directes |  |  | 19.54 |
